# Grundhafter Ausbau "An den Gärten" OT Graustein in
Angebotsaufforderung (GAEB 90, DA83)
Währung: EUR
Auftraggeber: Stadt Spremberg, Spremberg

## Zusätzlicher Text
Vorbemerkungen zum Inhalt des Leistungsverzeichnisses
Nachfolgende Leistungen werden vom

von der Stadt Spremberg und den Stadtwerken Spremberg

beauftragt. Die Arbeiten erfolgen im Zusammenhang mit der Grundhaften
Instandsetzung und Erneuerung der Verkehrsanlagen und der vorhandenen
Medien der Stadtwerke Spremberg.

Bereich 0 umfasst das Sichern, Einrichten und Herrichten des Baufeldes
für die nachfolgenden Maßnahmen in der Straße "An den Gärten".

Bereich 1 erfasst die Leistungen für den Neubau der
Niederschlagsentwässerung der Straße "An den Gärten".
Grundstücksentwässerungen sind nicht vorgesehen.

Bereich 2 umfaßt Tiefbauarbeiten die die Gasversorgung in der Straße.
Montagearbeiten werden durch die Stadtwerke Spremberg in Eigenregie
durchgeführt.

Bereich 3 beinhaltet die Ergänzung der vorhandenen Beleuchtung
Beleuchtung durch Verkürzung der Leuchtenabstände.

Bereich 4 erfasst den Leistungsumfang für die Verkehrsanlagen in der
Straße "An den Gärten".

Vor Abgabe des Angebotes hat sich der AN eine Übersicht über die
örtlichen Gegebenheiten zu schaffen. Werden auf Grund der örtlichen
Umstände Nachforderungen vom AN gestellt, die auf Unwissenheit der
örtlichen Gegebenheiten beruhen, werden diese nicht berücksichtigt.

Aus abrechnungstechnischen Gründen besteht seitens der Auftraggeber die
Forderung nach Untergliederung der Bauarbeiten und aller damit in
Verbindung stehenden Leistungen in Titel.

## Zusätzlicher Text
Vorbemerkungen Bauvorhaben allgemein
Die Lage der geplanten Maßnahmen ist dem beigefügten Lageplan zu
entnehmen.

GENEHMIGUNGEN
Der Unternehmer hat vor Baubeginn eigenverantwortlich die
verkehrsrechtliche Anordnung bei der zuständigen Behörde einzuholen,
sofern diese Arbeiten im öffentlichen Straßenraum durchgeführt werden.
Des weiteren sind alle erforderlichen Genehmigungen wie Schachtscheine
der Ver- und Entsorgungbetriebe, eine evtl. Einleitgenehmigung für
gefördertes Grundwasser bei der Unteren Wasserbehörde usw. einzuholen.
Die Kosten für die Genehmigungen und Absperrungen sind in den Titel
Baustelleneinrichtung einzurechnen.

BESTANDSAUFNAHME
Vor Beginn der Bauarbeiten ist eine Bestandsaufnahme (siehe Baustelleneinrichtung) durch den AN durchzuführen (Protokoll, Fotos). Auftretende
Beschädigungen sind im Rahmen der Baumaßnahme auf Kosten des
Verursachers zu beseitigen.
Der AN ist während des gesamten Bauablaufs für die Bekanntgabe und die
Abstimmung der Baumaßnahme mit den Bürgern zuständig. Der AG geht davon
aus, dass der AN eine Besichtigung vor Ort durchgeführt hat und dies in
der Kalkulation berücksichtigt wird.

UNFALLVERHÜTUNGSVORSCHRIFTEN
Der Auftragnehmer verpflichtet sich, die Unfallverhütungsvorschriften
einzuhalten. Dazu zählen auch das Bereitstellen und der Gebrauch der
persönlichen Schutzausrüstung, die arbeitsmedizinische Voruntersuchung
des Personals und die notwendigen Sicherungsmaßnahmen für Arbeiten in
umschlossenen Räumen von abwassertechnischen Anlagen (z. B.
Absturzsicherung und Überwachung der Atmosphäre bei Einstieg in
Schächte). Die Schutzausrüstung ist vorzuhalten und wird vom AG
kontrolliert.
Sämtliche Arbeiten sind mit mindestens 2 Mitarbeitern durchzuführen.
Dem AN obliegt die Sicherungspflicht der Baustelle und der
Baustelleneinrichtung.
Alle in den Texten ausgewiesenen Leistungen sind gemäß der den
Unterlagen beiliegenden Vorschriften zu realisieren. Sie sind somit
Vetragsbestandteil.

BAUMSCHUTZ
In unmittelbarer Nähe von zu erhaltenden Bäumen, Pflanzbeständen und
Vegetationsflächen müssen die Arbeiten mit besonderer Sorgfalt
durchgeführt werden. Die Hinweise der DIN 18920 "Schutz von Bäumen,
Pflanzbeständen und Vegetationsflächen bei Baumaßnahmen" sind
einzuhalten sowie Schutzmaßnahmen nach RAS - LG4 durchzuführen.

GRENZSTEINE
Grenzsteine und amtliche Festpunkte dürfen nur mit Zustimmung des
Kataster- und Vermessungsamtes geändert und oder beseitigt werden. Bei
Verlust trägt der Verursacher die Kosten für den Ersatz.

BODENDENKMALE
Sollten bei den auszuführenden Erdarbeiten Bodendenkmale wie
Steinsetzungen, Mauerwerk, Erdfärbungen, Tonscherben, Metallgegenstände,
Münzen, Knochen u.ä. entdeckt werden, sind diese der Unteren
Denkmalschutzbehörde anzuzeigen.
Die entdeckten Bodendenkmale und die Entdeckungsstätte sind mindestens
fünf Tage im unveränderten Zustand zu erhalten. Funde sind
ablieferungspflichtig. Die damit ggf. entstehenden Unterbrechungen des
Bauablaufes (auch mehrfach) sind durch den Auftragnehmer
einzukalkulieren.

MUNITIONSBERGUNG
Das Baugebiet ist kampfmittelbelastet. Die Einholung einer
Kampfmittelfreiheitsbescheinigung ist beantragt. Bei der Ausführung von
Erdarbeiten ist Vorsicht geboten. Die Belegschaft ist nachweispflichtig
durch den zuständigen Bauleiter des AN zu belehren. Bei Munitionsfunden
ist der Munitionsbergungsdienst unverzüglich zu informieren.

VERMESSUNG
Eine Bestandseinmessung ist für jedes Medium gesondert, nach Vorgabe des
Auftraggebers erforderlich. Die Leistungen hierfür sind in den
entsprechenden Positionen erfasst. Die Vorgaben sind selbstständig beim
Auftraggeber abzuholen.

BAUGRUND
Eine Baugrunduntersuchung ist der Planung beigelegt und kann angefordert
werden.

DURCHFÜHRUNG DER BAUMAßNAHME
Vor Baubeginn hat der Unternehmer einen Bauzeitenplan zu erstellen und
mit der Bauleitung des AG abzustimmen. Änderungen sind zu übernehmen.

Lager- und Arbeitsplätze hat der AN selbst zu beschaffen, evtl.
anzumieten. Benutzte Flächen und Wege sind entsprechend dem
ursprünglichen Zustand, unter Wahrung der landschaftspflegerischen
Belange, ordnungsgemäß wieder herzurichten. Verunreinigungen sind zu
beseitigen.

Eventuelle Baustraßen für den Materialtransport o.ä. obliegt dem AN,
ebenso die Beschotterung  für den Lagerplatz / die BE / Nutzflächen. Für
den Straßen- und Kanalbau ist eine Begleitung durch ein zugelassenes
Baugrundbüro erforderlich und die Nachweisführung neben der
Eigenkontrolle des Auftragnehmers zu erbringen. Für den Straßenbau ist
eine Eigenkontrolle des AN zu erbringen.

Mit Auftragserteilung wird der AN für alle auszubauenden Stoffe
Abfallerzeuger mit allen Rechten und Pflichten. Soweit eine
Wiederverwendung nicht möglich ist, sind nach der
Abfallentsorgungssatzung des Landkreises alle nicht verwertbaren und
überwachungsbedürftigen Materialien auf einer Deponie zu entsorgen.
Jeder Bieter ist verpflichtet, sich eigenverantwortlich eine der
zugelassenen Kippen zu suchen und die jeweilige Transportentfernung und
Deponiegebühren im Einheitspreis zu berücksichtigen. Wiederverwertbare
Ausbaustoffe können außerhalb des Kreisgebietes verbracht werden, sofern
sie nicht bestimmungsgemäß im Eigentum des AG verbleiben.

Die Ausführung der Erdarbeiten erfolgt nach dem Merkblatt für das
Verfüllen von Leitungsgräben und der DIN 18300 sowie DIN 4124.
Sicherungsmaßnahmen sind prinzipiell erforderlich, ebenso Kontrollen an
den Wochenenden.
Anzuliefernder Boden hat die Anforderungen für den Einbau im Straßenbau
zu erfüllen: Vorsieb/Kiessand. Bauschutt oder Recyclingmaterial werden
nicht zugelassen.

Die Lage der vorhandenen Versorgungsleitungen ist nachrichtlich aus den
Bestandsunterlagen der Leitungseigentümer entnommen und unverbindlich.
Vor Baubeginn sind grundsätzlich von allen Leitungsträgern
Bestandsunterlagen einzuholen und die genaue Lage durch
Probeschachtungen festzustellen.

Vorhandene Einbauten jeglicher Art (Elt-Verteilerschränke,
Hausanschlusssäulen des Energieversorgungsunternehmens usw.), Einfriedungen und
vorgefundenen Grenzsteine sind während der Bauzeit mittels geeigneter Maßnahmen zu
schützen und zu erhalten. Es erfolgt keine gesondert Vergütung.
Durch den Auftragnehmer während der Durchführung der Arbeiten
beschädigtes Material und Anlagen sind ohne Berechnung von Mehrkosten zu
ersetzen. Selbiges gilt für die Wiederherstellung von im Zuge der
Bauleistungen entfernten bzw. verlorengegangenen Grenzpunkten.

Die Zufahrt von Rettungsfahrzeugen ist zu jeder Tages- und Nachtzeit
sicherzustellen. Eine besondere Vergütung erfolgt nicht.

Die Zufahrt der Anlieger ist sicherzustellen. Eventuelle
Beeinträchtigungen sind auf ein Minimum zu beschränken. Eine besondere
Vergütung erfolgt nicht.

Die Baustelleneinrichtung umfasst An- und Abfahrt sämtlicher Maschinen
und Geräte sowie deren Vorhaltung und alle hiermit verbundenen
Nebenleistungen wie Fahrgelder, Auslösung, Übernachtungsgelder,
Verkehrssicherung usw.

Für Strom- oder Wasseranschlüsse hat der Unternehmer selbst zu sorgen.
Die Energiekosten sind in die entsprechenden Positionen mit einzurechnen
und werden nicht gesondert vergütet.

Bautagesberichte sind arbeitstäglich zu führen und dem AG vorzulegen.

Die Abrechnung erfolgt nach der Vorlage der Dokumentation auf  CD/DVD,
mit den entsprechenden Berichten. Zur Schlussrechnung ist eine
zusammengestellte Dokumentation vorzulegen.

Vorstehende Bemerkungen gelten für alle Titel des
Leistungsverzeichnisses.

## GRUNDHAFTER AUSBAU "AN DEN GÄRTEN" OT GR
Datum: 25.02.26

### Bereich 0 211 SICHERUNG UND BAUSTELLENEINRICHTUNG

#### Titel 0.1 211.1 Baustelleneinrichtung

*Hinweis*
Vorbemerkung Vorankündigung
Vorankündigung gemäß Baustellenverordnung erstellen und
spätestens zwei Wochen vor Einrichten der Baustelle der
zuständigen Behörde übermitteln. Vorankündigung sichtbar und witterungsgeschützt auf der Baustelle aushängen. Bei erheblichen Änderungen während der Bauzeit
anpassen.

**0.1.1 Beweissicherung Baustelle und Umleitungsstrecken**
Beweissicherungsverfahren durchführen und
unaufgefordert der Bauüberwachung übergeben,
Durchführung durch einen öffentlich und bestellten oder
zertifizierten Bausachverständigen für befindliche
bauliche Anlagen (Bauwerke, Gebäude, Zäune,
Stützmauern, Kanäle, Schutzplanken usw.),
einschließlich aller Leistungen zur Erfassung des
bestehenden Zustandes, Nachuntersuchung (Nullmessungen,
Gipsmarken usw.)und erforderliche Kontrollmessung
während und nach Beendigung der Baumaßnahme mit
Protokollierung. Je Beweissicherung ist ein Protokoll
anzufertigen. Übergabe an den AG einschl. Videos, Fotos
usw. vor Baubeginn (Fotodokumentation sortiert und
beschriftet nach Beweispunkt / Bau-km).

Bausachverständiger: ..................................
Menge: 1,000 Psch
Zuordnung: 211

**0.1.2 Fotodokumentation vor Baubeginn**
Das gesamte Gelände, in dem die Erschließung errichtet
wird, ist vor Baubeginn lückenlos abzufotografieren und
in einem Ordner, mit erläuterndem Lageplan, dem
Bauherrn zu übergeben. Das Foto muss das Datum der
Aufnahme enthalten.
Menge: 1,000 Psch
Zuordnung: 211

**0.1.3 Einholung von Schachtscheinen**
Einholen von Bestandsplänen und Schachtscheinen bei den
zuständigen Medienträgern. Übergabe aller Unterlagen
(Anschreiben und Pläne) 1-fach in Kopie vor Baubeginn
an AG bzw. Bauleitung.
Menge: 1,000 Psch
Zuordnung: 211

**0.1.4 Grenzsteine und -punkte sichern**
Grenzsteine und/oder -punkte durch einen ÖBVI
feststellen und sichern lassen. Position zusammen mit
dem Grundstückseigentümer dokumentieren.
Menge: 5,000 St
Zuordnung: 211

**0.1.5 Bauzaun aufstellen und entfernen**
Bauzaun nach Unterlagen des AG einschl. der erforderlichen Tore und Pfosten standsicher aufstellen, während
der Bauzeit vorhalten und unterhalten sowie nach Beendigung der Bauzeit entfernen. 70 v.H. des Preises werden nach Aufstellen, der Rest nach Entfernen des Bauzaunes vergütet. Zaunhöhe = 2,00 m. Zaun aus
Stahlgitter-Fertigteilen.
Menge: 50,000 m
Zuordnung: 211

**0.1.6 Einrichten der Baustelle**
Einrichten der Baustelle gemäß Vorbemerkungen für
sämtliche in der Leistungsbeschreibung aufgeführten
Leistungen.
Menge: 1,000 Psch
Zuordnung: 211

**0.1.7 Vorhalten der Baustelleneinrichtung**
Vorhalten der Baustelleneinrichtung gemäß
Vorbemerkungen für sämtliche in der
Leistungsbeschreibung aufgeführten Leistungen.
Menge: 1,000 Psch
Zuordnung: 211

**0.1.8 Räumen der Baustelle**
Räumen der Baustelle gemäß Vorbemerkungen für sämtliche
in der Leistungsbeschreibung aufgeführten Leistungen.
Menge: 1,000 Psch
Zuordnung: 211

**0.1.9 Hilfsleistungen Müllabfuhr**
Müllabfuhr gewährleisten.
Transport und Rücktransport aller anfallenden
Mülltonnen der durch die Baumaßnahme beeinflussten
Grundstücke entspreched dem Entleerungszyklus und unter
Berücksichtigung des Bauablaufes.
Mit dem entsprechenden Entsorger ist bei Bedarf ein
provisorischer Sammelplatz festzulegen.

Alle notwendigen Erkundigungen über Abfuhrtermine und
weitere Abstimmungen mit dem Entsorger sind durch den
AN durchzuführen.

Max. Transportentfernung bis 550m.

Die Vergütung erfolgt anteilig zum Baufortschritt.
Menge: 1,000 Psch
Zuordnung: 211

**0.1.10 Koordinierungsaufwand Anlieger**
Diese Leistung beinhaltet den erforderlichen Aufwand
zur Abstimmung/Koordinierung der einzelnen Leistungen
mit den AN der gleichzeitig laufenden Arbeiten,
einschließlich der im Baufeld anzutreffenden
Versorgungsunternehmen und mit den privaten und
gewerblichen Anliegern.
Der AN lädt zu Abstimmungsgesprächen ein, führt diese
eigenständig durch und protokolliert die Ergebnisse
aktenkundig.
Menge: 1,000 Psch
Zuordnung: 211

#### Titel 0.2 211.2 Verkehrssicherung

*Hinweis*
Vorbemerkung zur Verkehrsführung
Verkehrssicherung für den gesamten Bauabschnitt
durchführen. Alle anfallenden Gebühren für notwendige
verkehrsrechtliche Anordnungen, auch bei wiederholter
Antragstellung, sind hier mit einzurechnen! Alle
Verkehrszeichen, Absperr- und Leiteinrichtungen, sowie
Straßenmarkierungsmaterialien zur Sicherung von
Arbeitsstellen müssen retroreflektierend und das RAL-
Gütezeichen für Verkehrszeichen tragen. Die
Verkehrszeichen sind so aufzustellen, dass sie
rechtzeitig und ungehindert erkannt werden können. Der
Abstand vom Boden zur Unterkante eines Verkehrszeichens
soll bei transportabler Aufstellung
nicht 2,50 m unterschreiten. Insbesondere sind die
Richtlinien zur Sicherung von
Arbeitsstellen an Strassen (RSA 95),  sowie die
Richtlinien für die Markierung von Straßen (RMS Teil
1und 2) zu beachten.

Alle Sperrungen bedürfen einer vorherigen Abstimmung
und Bestätigung mit dem Auftraggeber und durch die
Straßenverkehrsbehörde. Betroffene Anlieger sind durch
den Auftragnehmer rechtzeitig, laufend und operativ
über die die jeweiligen Grundstücke betreffenden
Einschränkungen mindestens 3 Tage vorher mittels
Postwurfsendung, im persönlichen Gespräch oder auf
andere geeignete Weise zu informieren.

Sämtliche Einrichtungen zur Absperrung der Baustelle,
zur Verkehrsführung und
 -sicherung sind täglich (auch an Tagen ohne
Arbeitseinsatz) mindestens einmal zu kontrollieren. Die
Kontrollen sind durch den AN zu dokumentieren.

**0.2.1 Genehmigung Verkehrszeichen und Verkehrseinrichtungen**
Genehmigung, Verkehrsrechtliche Anordnung, für das
Aufstellen der Verkehrszeichen und
Verkehrseinrichtungen von der zuständigen
Verkehrsbehörde; gemäß vom AN zu liefernden Plan für
die Sicherung der Baustelle; hier die komplette
Verkehrssicherung und Beleuchtung der
Baustelleneinrichtung und Baustelle einschließlich
Verkehrsführung (Umleitung, Teil- bzw. Vollsperrung
usw.), einholen.
Menge: 1,000 Psch
Zuordnung: 211

**0.2.2 Baustellenbeschilderung außerhalb aufstellen, unterhalten, beseitigen**
Baustellenbeschilderung nach StVO und VwV-StVO
an zu liefernden Aufstellvorrichtungen nach Angabe der
Straßenverkehrsbehörde außerhalb der Baumaßnahme
aufstellen, vorhalten, unterhalten, umsetzen (auch
mehrmalig) und beseitigen. Die mobile
Aufstellvorrichtung, lichte Höhe von OK-Befestigung bis
UK unterstes Schild mind. 2,50 m ist
mit einzurechnen, ebenso die Fußplatte oder die
Befestigunsmittel/Aufstellvorrichtungen.
Ausführung nach vom AN vorgelegten und von der
Straßenverkehrsbehörde genehmigten Verkehrszeichenplan.
Menge: 1,000 Psch
Zuordnung: 211

**0.2.3 Verkehrssicherung Baustelle längerer Dauer aufstellen**
Verkehrssicherung an Arbeitsstellen von längerer Dauer
aufstellen und beseitigen. Vorhalten, Warten und
Betreiben werden gesondert vergütet. Vorübergehende
Sicherungsmaßnahmen durchführen. 70 v.H. der Pauschale
werden nach betriebsfertigem Aufstellen, der Rest nach
Beseitigen vergütet.
Verkehrssicherung an Arbeitsstelle nach Verkehrskonzept
des AN.
Menge: 1,000 Psch
Zuordnung: 211

**0.2.4 Verkehrssicherung Baustelle längerer Dauer vorhalten und betreiben**
Verkehrssicherung an Arbeitsstellen von längerer Dauer
vorhalten, warten und betreiben. Vorübergehende
Sicherungsmaßnahmen durchführen. Die Vergütung erfolgt
nach der vom AG festgelegten Einsatzzeit.
Verkehrssicherung an Arbeitsstelle. Nach
Verkehrskonzept des AN. Für Bauphase gemäß Vertrag.
Menge: 1,000 Psch
Zuordnung: 211

**0.2.5 Verkehrssicherung Knoten kürzerer Dauer B156 aufstellen**
Verkehrssicherung an an der B156 für Arbeiten kürzerer
Dauer aufstellen und beseitigen. Vorhalten, Warten und
Betreiben werden nicht gesondert vergütet.
Vorübergehende Sicherungsmaßnahmen durchführen.
Vorübergehende Markierung, bauliche Leitelemente und
transportable Schutzeinrichtung werden nicht gesondert
vergütet.  Verkehrssicherung an Arbeitsstelle. Nach
Verkehrskonzept des AN. Kontrolle gem. ZTV-SA für die
gesamte Arbeitsstellensicherung wird gesondert
vergütet.
Menge: 1,000 Psch
Zuordnung: 211

#### Titel 0.3 211.3 Stundenlohnarbeiten

*Hinweis*
Vorbemerkung Stundenlohnarbeiten
Die Ausführung der Stundenlohnarbeiten bedarf der
ausdrücklichen Anordnung der Bauleitung.

Der Verrechnungssatz hat den Angaben in der
Leistungskalkulation der Einzelpositionen zu
entsprechen. Er gilt unabhängig von der Anzahl der
geleisteten Stunden.

Angeboten wird für das jeweilige Gerät ein
Verrechnungsssatz, der sämtliche
Aufwendungen für den Einsatz enthält, insbesondere
Gerätevorhalte- und Betriebsstoffkosten sowie
sämtlicher Zuschläge einschließlich der Kosten für das
Bedienungspersonal.

Angeboten wird für die jeweilige Arbeitskraft ein
Verrechnungssatz, der sämtliche Aufwendungen enthält,
insbesondere den tatsächlichen Lohn mit den Zuschlägen
für Gemeinkosten, Sozialkassenbeiträge,
vermögenswirksame Leistungen und dergleichen sowie
Lohn- und Gehaltsnebenkosten.

Abgerechnet wird nach tatsächlich geleisteten
Arbeitsstunden.

Der Verrechnungssatz ist unter Beachtung der
preisrechtlichen Vorschriften zu ermitteln. Er gilt
unabhängig von der Anzahl der geleisteten Stunden.

Zuschläge für Nacht-, Sonntag-, und Feiertagsarbeiten
sind nicht einzurechnen.

**0.3.1 Bagger über 1 cbm Löffelinhalt**
mit Fahrer
Menge: 1,000 h
Zuordnung: 211

**0.3.2 Hublader bis 1 cbm Löffelinhalt**
mit Fahrer
Menge: 1,000 h
Zuordnung: 211

**0.3.3 Verdichtungsgerät AT 5000**
mit Bedienung oder gleichwertiges Verdichtungsgerät
Menge: 1,000 h
Zuordnung: 211

**0.3.4 Verdichtungsgerät Vibro-Max-Walze**
mit Bedienung
Menge: 1,000 h
Zuordnung: 211

**0.3.5 Allrad-LKW über 13 to Nutzlast**
mit Fahrer
Menge: 1,000 h
Zuordnung: 211

**0.3.6 Allrad-LKW 9 bis 13 to Nutzlast**
mit Fahrer
Menge: 1,000 h
Zuordnung: 211

**0.3.7 Straßenkehrmaschine, selbstaufladend**
mit Wassertank.
Menge: 1,000 h
Zuordnung: 211

**0.3.8 Spezialbaufacharbeiter**
Stundenlohnarbeiten durch Arbeitskräfte auf Anordnung
des AG ausführen. Der Verrechnungssatz für die
jeweilige Arbeitskraft umfasst sämtliche Aufwendungen,
insbesondere den tatsächlichen Lohn einschl.
vermögenswirksamer Leistungen mit den Zuschlaegen für
Gemeinkosten (Sozialkassenbeiträge, Winterbauumlage
und dgl.), sowie Lohn- bzw. Gehaltsnebenkosten und
Zuschläge für Überstunden. Zuschläge für Nacht-,
Sonntags- und Feiertagsarbeit werden gesondert
vergütet. Pflasterer, Straßenbauer, Kanalbauer
Menge: 1,000 h
Zuordnung: 211

**0.3.9 Elektromonteur**
Stundenlohnarbeiten durch Arbeitskräfte auf Anordnung
des AG ausführen. Der Verrechnungssatz für die
jeweilige Arbeitskraft umfasst sämtliche Aufwendungen,
insbesondere den tatsächlichen Lohn einschl.
vermögenswirksamer Leistungen mit den Zuschlaegen für
Gemeinkosten (Sozialkassenbeiträge, Winterbauumlage
und dgl.), sowie Lohn- bzw. Gehaltsnebenkosten und
Zuschläge für Überstunden. Zuschläge für Nacht-,
Sonntags- und Feiertagsarbeit werden gesondert
vergütet. Hilfsarbeiter
Menge: 1,000 h
Zuordnung: 211

### Bereich 1 221 NIEDERSCHLAGSWASSERENTSORGUNG

*Hinweis*
Vorbemerkungen Kanalbau
Arbeiten zur Errichtung von Abwasseranlagen dürfen nur
von Fachbetrieben mit einer Zertifizierung nach
Güteschutz Kanalbau in den für die ausgeschriebenen
Leistungen entsprechenden Gruppen ausgeführt werden.

Tiefbauleistungen

Die Oberkante Oberflächenabtrag / Straßenplanum gilt
als Niveau zur Abrechnung des Rohrgrabenaushubes /-
verfüllens bzw. der Schachtgruben für die Kanalanlagen.

Die Grabentiefe gilt von Rohrsohle innen bis Oberkante
vorhandene (un)befestigte Oberfläche. Die Stärke der
Rohrwandung und Bettung - sofern zutreffend zzgl.
Betonauflager - wird nicht gesondert vergütet und ist
einzukalkulieren.  Zwischen benachbarten Schächten wird
die mittlere Tiefe und damit die Grabenbreite gem. den
Abrechnungsvorschriften in den Technischen Vorschriften
der VOB (auf Basis von DIN EN 1610), bei verbauten
Gräben zzgl. beidseitigem Verbau ermittelt.

Gemäß den Bemerkungen zur Verkehrsführung und
Aufrechterhaltung des An-
liegerverkehrs im Titel "Baustelleneinrichtung" stehen
Lagerflächen für Aushub-material vor Ort nur in
begrenztem Umfang zur Verfügung. Zwischentransporte
des Aushubmaterials zum und vom Zwischenlagerplatz des
Auftragnehmers sind
für das wieder einzubauende Material einzukalkulieren.

Abrechnungsniveau für den Verbau bildet die Oberkante
vorhandene Straße bzw. Nebenfläche zzgl. 0,05 m
Überstand über der Straßen- /Geländeoberkante.

Die Abrechnung erfolgt ausschließlich mit senkrechten
Wänden; Abböschen ist nicht erlaubt.

Breiter- und Tieferschachtungen für Schachtbaugruben
bleiben unberücksichtigt und sind einzukalkulieren.
Gleiches gilt für den Verbau im Bereich der
Schachtbaugruben (haltungsweise Abrechnung).

Die Aushub- und Verbaulängen ergeben sich aus den
Haltungslängen, bei An-
schluss zu vorhandenen Leitungen aus dem lichten Maß
zwischen den vorverlegten Rohren zzgl. des jeweilig erforderlichen
Arbeitsraumes, bei Anschluss an vorhandene Schächte aus
der Rohrlänge zzgl. 1/2 neuer Schacht und bei Endschächten aus Haltungslänge zzgl. 1/2 Endschacht und
erforderlichen Arbeitsraum.

Bei Anschluss an neu hergestellte Schächte (seitliche
Zuläufe) gilt die Haltungs-länge, nicht die vorgenannte
Regelung für den Anschluss an vorhandene Schächte.

Die Tragfähigkeit der Rohrsohle ist durch den
Auftragnehmer im Rahmen der Eigenüberwachung zu
erbringen (je Haltung mindestens ein Nachweis) und
dem Auftraggeber unaufgefordert vor der Rohrverlegung
zu übergeben. Gleiches gilt für Verdichtungsnachweise für verfüllte
Gräben.

Bodenersatz aus vorhandenem Verdrängungsmaterial
aufgrund der Zulieferung
von Rohrummantelung aus Kies-Sand-Gemisch ist vorrangig
zu verwenden, erst dann wird eine Zulieferung
gestattet. Die Inanspruchnahme der Position "Einbau von
Boden / Bodenersatz als Zulage" bedarf der
ausdrücklichen Zustimmung des Auftraggebers bzw. seines
Vertreters auf der Baustelle. Bodenersatz aus
Verdrängungsmaterial wird nicht gesondert vergütet.

Für alle Erdarbeiten sind die Ergebnisse und Hinweise
des geotechnischen Be-
richtes (Baugrundgutachten) zu berücksichtigen. Das
Gutachten kann sowohl
beim Auftraggeber als auch beim ausschreibenden
Ingenieurbüro eingesehen werden.

Vorbemerkungen zur Sicherung und Freilegung von den
Graben querenden Ver-/ Entsorgungsleitungen und
Wurzeln:

Für alle bei Suchschachtungen sowie bei Arbeiten aller
Art aufgefundenen Kabel
und Leitungen ist durch den Auftragnehmer eine
Dokumentation über Höhe und
Lage (bezogen auf OK Gelände) anzufertigen, welche dem
Auftraggeber mit der Abrechnung der Leistung verwertbar
zu übergeben ist (Aufmaß-/Haltungsblätter).

Desgleichen sind alle freigelegten Wurzeln mit einem
Durchmesser größer 3 cm
zu dokumentieren und den Graben querende Wurzeln in
einem separatem Aufmaß festzuhalten mit dem zugehörigen Querschnitt.
Innerhalb der Wurzelbereiche ist per Hand zu schachten.
Den Auflagen der unteren Naturschutzbehörde ist Folge
zu leisten.

Bei der Auswahl der Bautechnologie für die Erdarbeiten
und Kanalrohrverlegung sind die teilweise sehr beengten
Platzverhältnisse sowie teilweise Behinderungen durch
grundwasserhaltende Maßnahmen zu beachten. Die
Bautechnologie ist entsprechend auszuwählen. Mehrkosten
werden nicht gesondert vergütet und sind in die
entsprechenden Positionen einzukalkulieren.

Entsprechend dem Baugundgutachten ist im Baubereich
nicht mit Grundwasser zu rechnen. Bei lang anhaltenden
Niederschlägen kann sich auf den Schluffschichten
Schichtenwasser bilden.

Für die Wasserhaltung wird insbesondere auf die DIN
18305 (Wasserhaltungsarbeiten) und DIN 18299
(allgemeine Regelungen für Bauarbeiten jeder Art)
hingewiesen.

Montageleistungen

Vor jeglicher Rohrverlegung ist dem Auftraggeber vom
Auftragnehmer ein geprüfter statischer Nachweis
entsprechend der ATV-DVWK-A 127 und der Nachweis der
zugesicherten Materialeigenschaften in dreifacher
Ausfertigung unaufgefordert vorzulegen.

Die ATV- bzw. DWA-Vorschriften sind bei den Rohren und
der Rohrverlegung zu beachten.

In die Rohrpreise sind einzurechnen das Liefern,
Abladen, Lagern, Transportieren sowie das wasserdichte,
höhen- und fluchtgerechte Verlegen der Rohre mit
zugelassenem Verlegegerät gem. DIN 18306 und DIN EN
1610, das Profilieren und Verdichten der Grabensohle,
das Liefern und Schneiden von Passstücken an
Zwangspunkten, das Verlegen von Formstücken, die
Anschlussarbeiten an den Schächten (alle Arbeiten
einschl. aller notwendigen Geräte und Gerüste).

Die Rohre sind mit Herstellerzeichen und Datum
dauerhaft zu kennzeichnen, die Baulänge kann nach Wahl
des AN erfolgen. Es sind nur zugelassene Dichtungen zu
verwenden.

Bei Verwendung von PP-Systemschächte bestehen aus einem
Schachtboden mit hydraulisch optimiertem, ausgeformtem
Fließgerinne (Gerinnehöhe mind. Rohrdurchmesser) zum
direkten Anschluss von polymeren Kanalrohren,
aufgesetztem Steigrohr aus PP, Beton-Auflagering Klasse
D und Schachtabdeckung rund, Ausführung Klasse D mit
Belüftung und dämpfender Einlage mit feuerverzinktem
Ringschmutzfänger nach DIN 1221 in schwerer Ausführung
mit Kreuzstangen ausgeführt. Die Schachtabdeckungen im
Straßenbereich sind lose aufzulegen und erst im Zuge
der Straßenbauarbeiten durch den Einbau von
Ausgleichringen (Auflageringen mit Schubsicherung) auf
die geplante Höhe zu setzen.
Die Differenz zwischen OK Schachtabdeckung lose
aufgelegt und geplanter Höhe beträgt min. 0,08 m und
max. 0,20 m.
Desgleichen sind in die angebotenen Preise der PP-
Systemschächte einzurechnen die Kosten zur Lieferung
von Beton C 12/15 und sein fachgerechter Einbau als
Sauberkeitsschicht und Schachtauflager bzw.
Auftriebssicherung gem. DIN 1045 mit einer Dicke von 0,
10 m und die ggf. erforderliche Schalung.

Der Auftraggeber behält sich vor, das vom Auftragnehmer
zu liefernde Rohrmaterial auf dessen Kosten in einer
anerkannten Prüfanstalt stichprobenartig auf
Scheiteldruckfestigkeit, Maßhaltigkeit und
Wasserdichtheit prüfen zu lassen.

Unabhängig hiervon ist von der Herstellerfirma
entsprechend den DIN- und EN-Vorschriften ein
Prüfzeugnis vorzulegen.

Die geprüften statischen Berechnungen der Rohre sind
vom Auftragnehmer zu veranlassen und dem Auftraggeber
bzw. seiner Bauleitung kostenlos in dreifacher
Ausfertigung vor Beginn der Rohrverlegung zu übergeben.

Der Auftragnehmer hat die alleinige Verantwortung für
die Richtigkeit der statischen Berechnungsgrundlagen
und die jeweils diesen Berechnungsgrundlagen
entsprechende Bauausführung - dies gilt sowohl
hinsichtlich der aus bodenphysikalischen Kennwerten,
den verschiedenen Ausführungsformen (Verbau, Böschung,
Stufengraben), Grabenbreiten, Überdeckungen und
Verkehrslasten sich ergebenden Belastungsannahmen, als
auch hinsichtlich der für die jeweilige Belastung
erforderlichen besonderen Art der Rohrbettung.

Für die Druckprüfung der Rohre hat der Auftragnehmer
das Prüfgerät vorzuhalten und die erforderlichen
Hilfsmittel zu stellen. Die Kosten sind in die
entsprechenden Positionen einzurechnen.

Vor der Rohrbestellung ist durch den AN die genaue Lage
der Grundstücksanschlüsse nochmals mit dem AG
abzustimmen und diese in der Aufmaßskizze
unterschreiben zu lassen.

Der Auftragnehmer hat die von ihm und evtl. bauseitig
gelieferten Stoffe und Bauteile sachgemäß und pfleglich
abzuladen und zu lagern. Schäden und Verluste gehen zu
seinen Lasten.

Bei der Rohrverlegung sind die einschlägigen DIN-
Vorschriften, Arbeitsblätter und etwa darüber
hinausgehende Anweisungen der Rohrhersteller zu
beachten.

Die Materialien sind nach den geltenden DIN und EN-
Vorschriften zu liefern. Bei Abweichung der angebotenen
Teile von den im Leistungsverzeichnis genannten
Abmessungen und von den beschriebenen Eigenschaften hat
das anbietende Un-ternehmen bereits bei der
Angebotsabgabe schriftlich darauf hinzuweisen.

Alle Leistungen verstehen sich inkl.
Materiallieferungen.

#### Titel 1.1 221.1 Niederschlagswasser Tiefbauarbeiten

**1.1.1 Medienabsteckung und Anbringen von Vermessungspunkten**
Absteckung und Anbringen von Vermessungspunkten der
Hauptachsen des Trassenverlaufes, für die
Medienverlegung. Die Absteckung erfolgt nach Lageplan,
wobei Rücksprache mit dem zuständigen Planungsbüro zu
halten ist. Herstellung von Höhenfestpunkten in
ausreichender Anzahl.

Mit Einzurechnen sind Koordinierungsleistungen, wie:
- alle telefonischen, häuslichen und Vor-Ort
Abstimmungen
  und Informationen zwischen Bau- und Vermessungsfirma
- Beibringung aller zur Vermessung notwendigen
Tätigkeiten,
  wie z.B. das Setzen von Markierungen, das Öffnen von
  Schächten, Erstellung von Schemaplänen etc.
- Abnahme der Vermessungsleistungen
- Revidierter Projektplan mit Sachinformationen

Des Weiteren sind mit Einzurechnen das Sichern der
Punkte,
Liefern und Sichern der Absteckzeichen sowie das
Vorhalten
der Messgeräte und Messpunkte.
Bei Verlust sind die durch den Ersatz entstehenden
Kosten
vom AN zu tragen.

Die Vermessungspunkte sollten gleich für die Erstellung
der
Bestandspläne genutzt werden.
Menge: 653,000 m
Zuordnung: 221

**1.1.2 Suchschachtung bis 1,50 m**
Suchschachtung von Hand zum Auffinden von in Bestandszeichnungen als lagemäßig unsicher vermerkten Medien
aller Art, sofern sie das Bauvorhaben berühren, sowie
zur Ortung von Baumwurzeln

Sonstige erforderlich werdende Suchschachtungen auf der
Grundlage vorhandener Bestandspläne sind
Nebenleistungen und werden nicht gesondert vergütet.

Die Leistung umfaßt sowohl das vorsichtige Aufsuchen
der Bestände als auch das zeitweilige Sichern offener
Schlitze sowie das Wiederverfüllen und Verdichten bis
zur Standfe-stigkeit.

Abrechnungsgrundlage ist das Aufmaß vor Ort; für die
Breite der Schlitze gelten i.d.R. die
Abrechnungsbestimmungen in den Allgemeinen Technischen
Vorschriften der VOB (Gräben ohne betretbaren
Arbeitsraum mit senkrechten Wänden).

Ausführung nur auf Anweisung bzw. in Abstimmung mit der
Bauleitung

Tiefe bis einschließlich 1,50 m
Menge: 25,000 m
Zuordnung: 221

**1.1.3 Suchschachtung > 1,50 m**
Suchschachtung von Hand zum Auffinden von in Bestandszeichnungen als lagemäßig unsicher vermerkten Medien
aller Art, sofern sie das Bauvorhaben berühren, sowie
zur Ortung von Baumwurzeln

Sonstige erforderlich werdende Suchschachtungen auf der
Grundlage vorhandener Bestandspläne sind
Nebenleistungen und werden nicht gesondert vergütet.

Die Leistung umfaßt sowohl das vorsichtige Aufsuchen
der Bestände als auch das zeitweilige Sichern offener
Schlitze sowie das Wiederverfüllen und Verdichten bis
zur Standfe-stigkeit.

Erforderlicher Verbaumaßnahmen sind einzurechnen.

Abrechnungsgrundlage ist das Aufmaß vor Ort; für die
Breite der Schlitze gelten i.d.R. die
Abrechnungsbestimmungen in den Allgemeinen Technischen
Vorschriften der VOB (Gräben ohne betretbaren
Arbeitsraum mit senkrechten Wänden).

Ausführung nur auf Anweisung bzw. in Abstimmung mit der
Bauleitung

Tiefe über 1,50 m
Menge: 25,000 m
Zuordnung: 221

**1.1.4 Ver-/Entsorgungsleitungen sichern, bis 50 mm**
vorhandene Ver- und Entsorgungsleitungen jeglicher Art,
wel-che den Kanalgraben kreuzen oder längsverlegt sind,
in Handschachtung vorsichtig aufsuchen, freilegen und
entspre-chend der Erfordernisse unterfahren bzw.
aufhängen

Aufgemessen wird die tatsächliche Länge der Leitungen
in der Soll-Grabenbreite, wobei Pakete von drei
Leitungen jeweils als eine Leitung berechnet werden.

Mit erfolgter Rohrverlegung sind die Leitungen nach den
An-forderungen der Betreiber wieder zu ummanteln und
abzudek-ken. Mit einzurechnen ist die Erschwernis für
alle Arbeiten in jeglicher Tiefe unterhalb der
vorhandenen Leitungen einschl. der erforderlichen
Handschachtung.

als Zulage zum Bodenaushub

äußerer Durchmesser bis 50 mm
Menge: 25,000 St
Zuordnung: 221

**1.1.5 Ver-/Entsorgungsleitungen sichern, über 50 bis 150 mm**
Ausführung der Leistung wie in der Pos. "Ver/
Entsorgungslei-tungen sichern, bis 50 mm" beschrieben,
hier jedoch äußerer Durchmesser über 50 bis 150 mm

als Zulage zum Bodenaushub
Menge: 25,000 St
Zuordnung: 221

**1.1.6 Baugrube für Graben 1,00 m bis 2,50 m**
Den Boden der Leitungsgräben profilgerecht ausheben,
ab / bis OK Oberflächenabtrag / Straßenplanum,
Deckenaufbruch und -wiederherstellung wird gesondert
vergütet,
bei Notwendigkeit sortieren und laden. Das Fördern und
seitlich Lagern des Aushubs ist nicht möglich.
Ausgehobenes Bodenmaterial zu einem, durch den AN
selbst zu beschaffenden Zwischenlagerplatz
transportieren und dort abkippen.
Aushubmassen zum Wiedereinbau vorgesehen, nach
Verlegen der Leitung in Graben oberhalb der
Leitungszone
einbauen und lagenweise verdichten nach den
Zusätzlichen Technischen Vertragsbedingungen und
Richtlinien für Aufgrabungen in Verkehrsflächen (ZTVA-
StB) und Erdarbeiten im Straßenbau (ZTVE-StB 94),
Leitungszone wird gesondert vergütet.
Verdrängungsmassen gehen in Eigentum des AN über und
sind von der Baustelle abzutransportieren und zu
entsorgen einschl. Deponiekosten. Ein entsprechender
Entsorgungsnachweis ist der örtlichen BÜ unaufgefordert
vorzulegen.
Erforderliche Kopflöcher für Rohranschlüsse und
Abzweige inkl. Rohrbettung, Mehrmassen für Aufweitungen
an Schachtbauwerken, Sauberkeitsschicht unter
Schachtbauwerken sowie Arbeitsräume beim Anschluss an
vorhandene Kanäle etc. sind in den EP-Preis
einzukalkulieren.
Aushub erfolgt im verbauten Rohr, der Verbau
entsprechend statischen und konstruktiven
Erfordernissen nach Wahl des AN ist einzurechnen, eine
gesonderte Vergütung erfolgt nicht.
Behinderungen durch Verbau, Wasserhaltung, Ver- und
Entsorgungsleitungen sowie Einbauten sind einzurechnen,
eine gesonderte Vergütung erfolgt nicht.
Abgerechnet wird mit senkrechten Wänden.
Das Herstellen und Verdichten des Erdplanums ist als
Nebenleistung einzurechnen, ausgetrocknete vorhandene
Bodensande müssen vor der Verdichtung angefeuchtet
werden, Verdichtung im Leitungsgraben durch
Eigenüberwachung (Rammsondierung) nachweisen.

Ausführung gemäß Lageplänen
Grabentiefe: über 1,00 m bis 2,50 m von Rohrsohle innen
bis
  OK Oberflächenabtrag /
Straßenplanum
  Mehraushub für Rohrwandstärke und
Bettung
  einkalkulieren, es erfolgt keine
gesonderte
  Vergütung.
Grabenbreite: gemäß DIN EN 1610
Rohrleitung: DN 300 PP,
Homogenbereich: A bis B

Erschwernisse einschl. erforderlicher Handschachtungen
im Wurzelbereich bei vorhandenen Bäumen, bei kreuzenden
bzw. parallel verlaufenden Leitungen oder das
Unterstechen stark konzentrierter Medien bzw. der
Einfriedungen sowie
die ordnungsgemäße Verdichtung nach Verlegen des Kanals
sind einzurechnen.
Menge: 653,000 m
Zuordnung: 221

**1.1.7 Einbau von Boden / Bodenersatz als Zulage**
Für den Einbau geeigneten und kornabgestuften Füllsand
oder -kies liefern, einbauen und nach ZTVE-StB (neueste
Fassung) standfest verdichten, Verdichtungsgrad DPr
mind. 98 %, als Zulage zur Position "Gräben ausheben
und
verfüllen".
Bodenersatz aus vorhandenem Verdrängungsmaterial
aufgrund der Zulieferung von Rohrummantelung aus Kies-
Sand-Gemisch ist primär zu verwenden, erst dann wird
eine Zulieferung gestattet. Verdrängungsmassen in
Eigentum des AN übernehmen und entsorgen einschl.
Deponiekosten.
Bodenersatz aus Verdrängung wird  nicht gesondert
vergütet (siehe auch Vorbemerkungen).
Abgerechnet wird einzubauender Austauschboden in
Grabenbreite zzgl. beidseitigem Verbau ab 0,30 m über
Rohroberkante (Rohrummantelung ist Bestandteil der Pos.
"Leitungszone verfüllen einschl. Material liefern") bis
OK Oberflächenabtrag bzw. Straßenplanum abzgl.
wiedereinbaufähigem Boden.
Die Abrechnung erfolgt nach Aufmaß des auszutauschenden
Bodens bzw. fest eingebauter Masse.
Das vom Auftragnehmer gewählte Material ist der
Bauleitung vor dem Einbau anzuzeigen und durch diese zu
bestätigen.
Durch den Auftragnehmer ist der Eignungsnachweis für
das gewählte Material zu erbringen und vorzulegen.
Nur in Abstimmung und auf ausdrückliche Weisung des
Auftraggebers oder seines Vertreters, Abrechnung mit
durch den AG bestätigten Lieferscheinen.
Menge: 20,000 m3
Zuordnung: 221

**1.1.8 Leitungszone verfüllen einschl. Material liefern**
Leitungszone bestehend aus Bettung und Rohrummantelung
von 0,10 m unter Rohr bis 0,30 m über Rohroberkante in
einer Baugrubenbreite nach DIN EN 1610 zzgl. Verbau,
verfüllen und fachgerecht verdichten, mit
verdichtungsfähigem, steinfreiem Kies-Sand-Gemisch
einschl. Liefern des Materials.

Bettung:
Höhe: 0,10 m von Grabensohle bis UK Kanal
Länge: entsprechend Haltungslänge

Rohrummantelung:
Höhe:  0,30 m + Außendurchmesser Rohr [m]
Länge: entsprechend Haltungslänge
Menge: 653,000 m
Zuordnung: 221

**1.1.9 Planum wiederherstellen, +/- 2 cm**
Planum wiederherstellen gem. ZTVE-StB 17,
für Leitungstrasse in Fahrbahn-, Neben- und/oder
Teilflächen,
Auf- und Abtrag bis 5 cm,
zulässige Abweichung von der Sollhöhe +/- 2 cm,
Verformungsmodul EV2 mind. 45 MN/m2.
Menge: 719,000 m2
Zuordnung: 223

**1.1.10 Nachverdichten**
Nachverdichten von Flächen
vorhandene Homogenbereiche B-C, ZTVE-StB 17,
geforderter Verdichtungsgrad '45 MPa auf der
Planunmsoberkante'
Menge: 719,000 m2
Zuordnung: 227

#### Titel 1.2 221.2 Niederschlagswasser Kanalbau

*Hinweis*
Vorbemerkung Kanalbau
Vor Beginn der Rohrverlegung sind vom Auftragnehmer die
statischen Berechnun-gen der Rohre zu veranlassen und
dem Auftraggeber bzw. seiner Bauleitung in zweifacher
Ausfertigung zu übergeben.

Der Auftragnehmer hat die alleinige Verantwortung für
die Richtigkeit der Berech-nungsgrundlagen und für die
jeweils diesen Berechnungsgrundlagen entsprechen-de
Bauausführung. Dies gilt sowohl hinsichtlich der sich
aus bodenphysikalischen Kennwerten, den verschiedenen
Ausführungsformen (Verbau, Böschung, Stufen-graben),
Grabenbreiten, Überdeckungen und Verkehrslasten
ergebenden Bela-stungsannahmen als auch hinsichtlich
der für die jeweilige Belastung erforderliche
besonderen Art der Rohrbettung.

In die Rohrpreise sind das Liefern, Abladen, Lagern,
Transportieren sowie das wasserdichte, höhen- und
fluchtgerechte Verlegen der Rohre mit zugelassenem
Verlegegerät gem. DIN 18306 und DIN EN 1610, das
Profilieren und Verdichten der Grabensohle, das Liefern
und Schneiden von Paßstücken an Zwangspunkten, das
Verlegen von Formstücken sowie die Anschlußarbeiten an
Schächten (alle Ar-beiten einschl. aller notwendigen
Geräte und Gerüste) einzurechnen.

Bei der Rohrverlegung sind die einschlägigen DIN-
Vorschriften, Arbeitsblätter und etwa darüber
hinausgehende Anweisungen der Rohrhersteller zu
beachten.

Es gelten nachfolgende Rohranforderungen, sofern in den
Positionen nichts Gegenteiliges ausgeschrieben wird:

-  Verlegung in verbauten Gräben mit Aussteifungen
-  Scheitelüberdeckungen 0,60 bis 3,00 m
-  SLW 60

Die Baulänge der Rohre kann vom Auftragnehmers gewählt
werden. Es sind nur zugelassene Dichtungen zu
verwenden.

Die Rohrenden und Abzweige sind mit Verschlußtellern
provisorisch oder endgültig zu verschließen und bei
Bedarf wieder zu öffnen. Für diese technologisch
begründeten Leistungen erfolgt keine gesonderte
Vergütung.

**1.2.1 Rohr DN 300 PP SN 10 liefern und einbauen**
Vorgefertigte Rohre für Niederschlagswasserleitungen
DIN DIN EN 1852 auf die vorbereitete Grabensohle bzw.
auf die Auflagerbettung höhen- und fluchtgerecht sowie
gem. DIN EN 1610 wasserdicht liefern und verlegen.

Einzurechnen sind die Kosten zur Herstellung des
Auflagers in Grabenbreite aus Kiessand, die Lieferung
und
Verlegung von Passstücken, die Lieferung und Verlegung
aller Formstücke und die Herstellung von Anschlüssen an
die Bauwerke gem. den Vorbemerkungen zur Rohrverlegung.

Transportrohr DN 300 mm aus PP, Farbe Blau,
Ringsteifigkeit SN 10, mit Doppelsteckmuffe und
Profildichtringe nach DIN EN 681,
nach Verlegeanleitung des Herstellers verlegen,

Baulänge 1,0 - 6,0 m, im verbauten Graben, teilweise
mit Wasserhaltung, bis 2,00 m Tiefe.
Menge: 653,000 m
Zuordnung: 221

**1.2.2 Abzweige DN 150 für DN 300 PP SN10 liefern und einbauen**
Abzweige aus Formstücken passend zum Rohrsystem
DN 300 PP SN10, schräg oder gerade, liefern und
einbauen,
als Zulage zur Position "Rohr DN 300 PP SN10 liefern
und
einbauen", Rohrauflager gem. Hauptposition,
Stutzenweite DN 150.
Menge: 19,000 St
Zuordnung: 221

**1.2.3 DN 600 für Schachtanschluss schneiden**
Rohrleitung DN 600 für Schachtanschluss schneiden.
Vergütet wird der Mehraufwand für das Herstellen des
Anschlusses einschließlich Passstücke gegenüber der bis
zur Innenfläche des Schachtes durchgemessenen Rohrleitung. Rohrleitung DN 600. Rohr aus Beton.
Schacht aus Mauerwerk. Rohr DN 600 schneiden und
Anbindung herstellen.
Menge: 2,000 St
Zuordnung: 221

**1.2.4 Schacht auf Durchlass in kombinierter Bauweise, herstellen**
Schacht in kombinierter Bauweise einschließlich der
Öffnungen für die Rohranschlüsse herstellen.
Schacht quadratisch L/B = 1,50/1,50 m herstellen.
Auflager aus Beton C 16/20, 15 cm dick,
Schachtunterteil nach DIN 4034-Teil 10. Kanalklinker
ein Stein dick, innen und außen mit Fugenglattstrich,
Lichte Höhe Unterteil aus Mauerwerk bis 0,80 m,
Schachtsohle mit Beton C16/20 als Durchlaufrinne mit
Berme 30 cm hoch herstellen.
Einbindung vorh. Rohr DN 600 Beton
Einbau geplantes Rohr DN 300 PP, sohlgleich
Oberteil mit Stahlbetonabdeckplatte 0,20 bis 0,25 m
stark, geschlossen als verlorener Schacht unter
Asphalttragschicht.
Menge: 1,000 St
Zuordnung: 221

*Hinweis*
Vorbemerkungen für Fertigteilschächte und
Schachtbauteile
Die Schachtbauteile sind aus wasserundurchlässigem
Beton C 35/40 unter Verwendung von
hochsulfatbeständigem Zement nach den erhöhten
Anforderungen der FBS-Qualitätsrichtlinien mit
Schachtkopffalz (Muffe) für die Aufnahme von weite-ren
Formteilen zu liefern und einzubauen.

Die Formteildichtung hat aus einer selbstschmierenden
Gleit- oder Lippendichtung gem. DIN 4060 zu bestehen.

Einzurechnen sind der zusätzliche Erdaushub für
Breiter- und Tiefer-schachtungen der Schachtbaugrube
wie auch die zusätzlich erforderlichen Erd-massen für
die Wiederverfüllung (ggf. auch mit
Bodenersatzmaterial) und der zu-sätzliche Aufwand für
den Verbau zur Aussteifung der Schachtbaugrube.

Desgleichen sind in die angebotenen Preise der Schächte
die Kosten zur Lieferung von Beton C 12/15 und sein
fachgerechter Einbau als Sauberkeitsschicht und
Schachtauflager gem. DIN 1045 mit einer Dicke von 0,10
m und die ggf. erforderliche Schalung einzurechnen.

Für die Schachtbauwerke sind die erforderlichen
statischen Berechnungen und Bewehrungspläne durch den
Auftragnehmer zu liefern und der Bauleitung vor Ausführung zu übergeben. Die Kosten hierfür sind in die
Einheitspreise einzurechnen.

Die Schächte werden auf zu liefernden und einzubauenden
Schachtunterteilen aus genormten Betonfertigteilen mit
Aufsätzen aus genormten Betonteilen (Schachtringe,
Schachthals oder Betondecke passend zum
Schachtdurchmesser, Auflagerringe) und Schachtabdeckung
rund mit einem Durchmesser von 625 mm nach DIN 19584,
Ausführung Klasse D mit Belüftung und dämpfender
Einlage mit feuerverzinktem Ringschmutzfänger nach DIN
1221 in schwerer Ausführung mit Kreuzstangen
ausgeführt. Die Schachtabdeckungen im Straßenbereich
sind lose aufzulegen und erst im Zuge der
Straßenbauarbeiten durch den Einbau von Ausgleichringen (Auflageringen mit Schubsicherung) auf die
geplante Höhe zu setzen.
Die Differenz zwischen OK Schachtabdeckung, lose
aufgelegt, und geplanter Hö-he beträgt max. 0,10 m.
Alle Schachtbauteile sind entsprechend DIN 4034, Teil 1
herzustellen und einzu-bauen.
Die Schachtsohlen sind in Anpassung an die jeweilige
Zu- und Auslaufsituation hy-draulisch möglichst günstig
zu profilieren. Die Wasserläufe werden entsprechend DIN
4034, Teil 1 bis zum Rohrscheitel (bis DN 1000) bzw.
bis zur halben Rohrhöhe (> DN 1000) hochgeführt. Die
Bankette sollen ein Gefälle von 5 % erhalten.
Die Zu- und Ablaufstutzen sind passend zur
ausgeschriebenen Rohrdimension und zum Rohrmaterial für
die gelenkige Einbindung der Kanalleitung auszulegen
(einschl. Dichtung).
Als Abrechnungsgrundlage für die Schachtbauwerke dient
das senkrechte Maß von OK Sohle (Wasserlauf) bis OK
Schachtabdeckung abzgl. der Schachtabdek-kung (gem. der
Abrechnungsvorschriften in den Technischen Vorschriften
der VOB). Das gerade oder gekrümmte Durchlaufgerinne
ist Bestandteil des Einheits-preises. Die Leistung zur
Herstellung zusätzlicher seitliche Zuläufe werden über
eine Zulage erfaßt. Gleiches gilt für die
erforderlichen Aufwendungen bei der Her-stellung innen-
und außenliegender Abstürze.

Nachweis/ Zertifizierung vor Einbau vorlegen.

**1.2.5 Beton-Fertigteilsch. DN 1000, über 1,00 m bis 1,50 m**
Betonfertigteilschacht DN 1000, rund, lichte Weite
1000mm mit Schachthals einschließlich der vorgefertigen
Öffnungen für die Rohranschlüsse der ankommenden und
abgehenden Leitungen herstellen.
Material = Betonfertigteilschacht nach DIN EN 1917 /
DIN V 4034-1, Typ 2
Betonschachtringe mit werkseitig vorgeschmierten
Schachtabdichtungen aus Elastomeren mit dichter
Sturktur, geprüft und güteüberwacht nach DIN 4060 und
EN 681-1 mit integrierter Lastübertragung und
Innenfugenverschluss.
Schachtunterteil mit Fließgerinne in durchgehender,
gekrümmter oder abgezweigter Form,
Gerinne mit Berme in Beton,
Höhe Schachtunterteil mind. 20 cm über
Rohrscheitel. Ohne Steigbügel.

Gelenkige Rohranbindungen gemäß Planunterlagen
entsprechend zu verlegendem Rohr.

Einstiegsöffnung DN 625 mm Schachtkonus bzw.
Abdeckplatte vorsehen. Inklusive Schließen der Fugen
und der Einbau etwaiger Schachtfutter für Zu- und
Abläufe.

Komplettschacht gemäß Schachtliste inklusive evtl.
notwendigen Schachtringen, Ausgleichsringen und Konus.
Abdeckung wird separat vergütet.

Gerinne, Anschlüsse, Dimension, Gefälle, Höhe usw.
gemäß Planung

Lichte Schachttiefe über 1,00 bis 1,50 m.
Menge: 2,000 St
Zuordnung: 221

**1.2.6 Beton-Fertigteilsch. DN 1000, über 1,50 m bis 2,00 m**
Betonfertigteilschacht DN 1000, rund, lichte Weite
1000mm mit Schachthals einschließlich der vorgefertigen
Öffnungen für die Rohranschlüsse der ankommenden und
abgehenden Leitungen herstellen.
Material = Betonfertigteilschacht nach DIN EN 1917 /
DIN V 4034-1, Typ 2
Betonschachtringe mit werkseitig vorgeschmierten
Schachtabdichtungen aus Elastomeren mit dichter
Sturktur, geprüft und güteüberwacht nach DIN 4060 und
EN 681-1 mit integrierter Lastübertragung und
Innenfugenverschluss.
Schachtunterteil mit Fließgerinne in durchgehender,
gekrümmter oder abgezweigter Form,
Gerinne mit Berme in Beton,
Höhe Schachtunterteil mind. 20 cm über
Rohrscheitel. Ohne Steigbügel.

Gelenkige Rohranbindungen gemäß Planunterlagen
entsprechend zu verlegendem Rohr.

Einstiegsöffnung DN 625 mm Schachtkonus bzw.
Abdeckplatte vorsehen. Inklusive Schließen der Fugen
und der Einbau etwaiger Schachtfutter für Zu- und
Abläufe.

Komplettschacht gemäß Schachtliste inklusive evtl.
notwendigen Schachtringen, Ausgleichsringen und Konus.
Abdeckung wird separat vergütet.

Gerinne, Anschlüsse, Dimension, Gefälle, Höhe usw.
gemäß Planung

Lichte Schachttiefe über 1,50 bis 2,00 m.
Menge: 5,000 St
Zuordnung: 221

**1.2.7 Beton-Fertigteilsch. DN 1000, über 2,00 m bis 2,50 m**
Betonfertigteilschacht DN 1000, rund, lichte Weite
1000mm mit Schachthals einschließlich der vorgefertigen
Öffnungen für die Rohranschlüsse der ankommenden und
abgehenden Leitungen herstellen.
Material = Betonfertigteilschacht nach DIN EN 1917 /
DIN V 4034-1, Typ 2
Betonschachtringe mit werkseitig vorgeschmierten
Schachtabdichtungen aus Elastomeren mit dichter
Sturktur, geprüft und güteüberwacht nach DIN 4060 und
EN 681-1 mit integrierter Lastübertragung und
Innenfugenverschluss.
Schachtunterteil mit Fließgerinne in durchgehender,
gekrümmter oder abgezweigter Form,
Gerinne mit Berme in Beton,
Höhe Schachtunterteil mind. 20 cm über
Rohrscheitel. Ohne Steigbügel.

Gelenkige Rohranbindungen gemäß Planunterlagen
entsprechend zu verlegendem Rohr.

Einstiegsöffnung DN 625 mm Schachtkonus bzw.
Abdeckplatte vorsehen. Inklusive Schließen der Fugen
und der Einbau etwaiger Schachtfutter für Zu- und
Abläufe.

Komplettschacht gemäß Schachtliste inklusive evtl.
notwendigen Schachtringen, Ausgleichsringen und Konus.
Abdeckung wird separat vergütet.

Gerinne, Anschlüsse, Dimension, Gefälle, Höhe usw.
gemäß Planung

Lichte Schachttiefe über 2,00 bis 2,50 m.
Menge: 5,000 St
Zuordnung: 221

**1.2.8 gelenkiger Schachtanschluss für DN 300 PP SN 10**
Gelenkigen Schachtanschluss aus Gelenkformstücken
passend zum Rohrsystem DN 300 PP SN10, Farbe blau,
liefern und einbauen, als Zulage zur Pos. "Rohr DN 300
PP SN10 liefern und einbauen", Rohrauflager gem.
Hauptposition.
Menge: 24,000 St
Zuordnung: 221

**1.2.9 Schachtabdeckung ohne Lüftungsöffnungen liefern und aufsetzen**
Schachtabdeckung, mit lichter Weite mindestens 610 mm
und rundem Rahmen, liefern und aufsetzen. Klasse D 400,
Ausführung nach DIN 19584, mit Rahmen aus
Gusseisen mit Beton. Ausführung = ohne
Lüftungsöffnungen.
Deckel mit dämpfender Einlage. Schachtabdeckung auf
planmäßige Höhe setzen. Fuge zwischen Fertigteilen mit
Mörtel M20 vollflächig unter Verwendung von mindestens
drei Distanzstücken entsprechender Festigkeit
herstellen, Fugen glattstreichen.
Menge: 10,000 St
Zuordnung: 221

**1.2.10 Schachtabdeckung mit Lüftungsöffnungen liefern und aufsetzen**
Schachtabdeckung, mit lichter Weite mindestens 610 mm
und rundem Rahmen, liefern und aufsetzen. Klasse D 400,
Ausführung nach DIN 19584, mit Rahmen aus
Gusseisen mit Beton. Ausführung = mit
Lüftungsöffnungen.
Deckel mit dämpfender Einlage. Schachtabdeckung auf
planmäßige Höhe setzen. Fuge zwischen Fertigteilen mit
Mörtel M20 vollflächig unter Verwendung von mindestens
drei Distanzstücken entsprechender Festigkeit
herstellen, Fugen glattstreichen.
Menge: 2,000 St
Zuordnung: 221

#### Titel 1.3 221.4 Niederschlagswasser Dokumentation

**1.3.1 Dichtigkeitsprüfung NW für Kanal DN 300**
Entwässerungskanalhaltungen gem. DIN EN 1610 auf
Wasserdichtheit mit Luft oder Wasser prüfen, einschl.
aller Abdichtungen, Sicherungen, Lieferungen, Befüllen
und Entlüften oder Einfüllen und Ableiten des Wassers
sowie das Stellen und Vorhalten der erforderlichen
Geräte und des Personals.
Die Messdaten und Eingaben müssen durch ein automatisch
arbeitendes Aufzeichnungsgerät aufgezeichnet werden, so
dass eine vollständige Dokumentation der Prüfung
gewährleistet ist einschl. ein dem Auftraggeber
auszuhändigendes Protokoll nach DWA- Merkblatt M 143.
Von der beabsichtigten Dichtigkeitsprüfung ist der
Auftraggeber so rechtzeitig zu verständigen, dass er an
der Prüfung teilnehmen kann.

für NW-Kanal DN 300 PP.
Menge: 653,000 m
Zuordnung: 221

**1.3.2 Dichtigkeitsprüfung NW für Schachtbauwerke**
Schachtbauwerke aus Beton gem. DIN EN 1610 auf
Wasserdichtheit mit Unterdruck oder Wasser prüfen,
einschl. aller
Abdichtungen, Sicherungen, Lieferungen, Befüllen und
Entlüften oder Einfüllen und Ableiten des Wassers sowie
das Stellen und Vorhalten der erforderlichen Geräte und
des Personals.
Die Messdaten und Eingaben müssen durch ein automatisch
arbeitendes Aufzeichnungsgerät aufgezeichnet werden, so
dass eine vollständige Dokumentation der Prüfung
gewährleistet ist einschl. ein dem Auftraggeber
auszuhändigendes Protokoll nach DWA- Merkblatt M 143.
Von der beabsichtigten Dichtigkeitsprüfung ist der
Auftraggeber so rechtzeitig zu verständigen, dass er an
der Prüfung teilnehmen kann.
Menge: 12,000 St
Zuordnung: 221

**1.3.3 Kanal DN 300 NW mit Kamera befahren**
Neu verlegte Rohrleitungen für die Abnahme mit einer
Radial-Fernsehkamera durchfahren und Ergebnis auf DVD
aufnehmen sowie zusätzlich schriftlich protokollieren
einschl. Haltungsgrafik mit Einmessung der Abzweige und
Neigungsmessung.
Die Fertigung einer Dokumentation gemäß DWA-M 149-2 und
Übergabe an den Auftraggeber ist Bestandteil der
Abnahmehandlung.
Die Fertigung eines Abnahmeberichtes und einer
Haltungsgrafik für den Auftraggeber ist in den
Einheitspreis einzurechnen.
Einzurechnen ist das vorherige Spülen der Leitungen mit
Hochdruckspüler (mind. 70 bar) unmittelbar vor der
Videountersuchung.
Die Befahrung mit Kleintransporter (ohne All-Rad) ist
sicher
zu stellen. Sachkundenachweis der Ausführenden vorlegen
und Aufsichtsführenden vor Beginn der Arbeiten
benennen.

für NW-Kanal DN 300 PP.
Menge: 653,000 m
Zuordnung: 221

**1.3.4 NW- Kanalbestandsplan erstellen und übergeben**
Bestandsunterlagen sind grundsätzlich im Maßstab 1: 500
anzufertigen. In Einzelfällen sind Eintragungen im
Maßstab
1: 250 oder 1 : 1000 notwendig. Diese werden im
gegebenen
Fall ausdrücklich vom Auftraggeber gefordert.

Für die weitere Bearbeitung der Unterlagen ist ein
Lage-
und Höhenanschluss erforderlich. Die Koordinaten sollen
im Lagebezugssystem ETRS 89 und dem Höhensystem
DHHN 92 gemessen werden.

Die digitalen Daten sind AutoCAD lesbar im DWG-
bzw. DXF-Format zu übergeben. Die Darstellung hat in
den o.a. Koordinatensystemen zu erfolgen.
Verschiebungen sind nicht zulässig. Koordinaten werden
mit 7 Vorkomma-Stellen angegeben.

Vor der technischen Abnahme bzw. vor Inbetriebnahme hat
die Übergabe der Bestandspläne zunächst als Vorabdruck
sowie einem digitalen Datenträger bzw. per E-Mail zu
erfolgen. Dieser Vorabplan muss die Einmessung aller
unterirdischen Versorgungsleitungen nachweisen.
Außerdem sind zu diesem Zeitpunkt alle TW-Knotenpunkt-
zeichnungen vorzulegen.

Endgültig werden die digitalen Daten, ein Ausdruck, die
dazu gehörenden Unterlagen (Schachtkataster) sowie die
zur Messung verwandten Lage-und Höhenpunkte
(Punktübersicht mit Koordinaten und Höhen) vor Abnahme
der Gesamtleistung übergeben. Das Papierformat soll
hierbei
A1 nicht überschreiten. Bei allen Einmessungen sind
außer
der Leitungs-/ Kanaltrasse Passpunkte (z.B. Hausecken,
Zäune, Lampen, Masten, Grenzsteine) zu bestimmen.

- die Einmessung hat am offenen Rohrgraben zu erfolgen!
  (Koordinierung mit dem Baubetrieb)
- Punktdichte: mindestens 30 m in der Geraden sowie bei
  jeder Richtungsänderung
- die Angabe der Rohrleitungshöhen erfolgt besonders
bei
  sprunghaften Änderungen, sonst in einem angemessenem
  Abstand von mindestens 30 m
- Angabe einer Geländeoberkante in unmittelbarer
Umgebung
  der Rohrleitungshöhe. Hierbei sind Höhen von
Zaunecken,
  Gebäudeecken, Straßenoberkanten usw. ausreichend
- während der Bauausführung angetroffene, die Leitung
  kreuzende bzw. in unmittelbarer Nähe verlaufende
markante
  Medien sind anzudeuten
- Lage der Leitungen (bei Leitungen > DN 800 zweilinig)
- Höhenangaben (RS) -Beschriftung der Leitung durch
  Dimension, Material, Dimensions-bzw. Materialwechsel,
  Gefälle zwischen zwei Schächten (1 : n),
Haltungslängen,
  Baujahr, Fließrichtungspfeil
- Lage der Schächte (Mittelpunkt Deckel)
- maßstäblich bei einem Innendurchmesser > 1000 mm
  (unterirdisches Bauwerk)
- die Schachtnummern, die Oberkanten der Schachtdeckel
  sowie die Sohlenhöhen der Schächte sind in
unmittelbarer
  Nähe auf dem Plan festzuhalten
- Lage, Dimension sowie die Höhen von Ein- und
Ausläufen
  sind anzugeben -Absturzschächte sind durch Höhen-und
  Dimensionsangaben besonders zu kennzeichnen
- ein separates Schachtkataster ist immer gefordert
- Vermerk: Schmutzwasser (SW), Regenwasser (RW) oder
  Mischwasser (MW) an der Leitung
- Hausanschlüsse sind bis zum vorläufigen Ende bzw. bis
  zum Revisionsschacht oder bis 1m hinter der
  Grundstücksgrenze einzumessen
- Beschriftung der Hausanschlüsse sowie Höhenangabe
  am Bauende bzw. Revisionsschacht
Menge: 1,000 Psch
Zuordnung: 221

**1.3.5 NW- Dokumentationen erstellen und übergeben**
Erstellen und Übergeben einer Dokumentation analog und
digital bestehend aus einer Mappe mit DVD oder Stick

Ingenieurbauwerke Inhalt:
- Fachunternehmererklärung
- Abnahmeprotokoll
- Baugrundtechnische Nachweise
- Technische Nachweise/ Zertifizierungen/ Statik
- Bautagebuch
- Lieferscheine
- Bestandspläne (Papier und digital)
- Fotodokumentation Bauverlauf
für Niederschlagswasserkanal.
Menge: 1,000 St
Zuordnung: 227

### Bereich 2 223 GASVERSORGUNG

#### Titel 2.1 223.1 Gas Tiefbauarbeiten

**2.1.1 Medienabsteckung und Anbringen von Vermessungspunkten**
Absteckung und Anbringen von Vermessungspunkten der
Hauptachsen des Trassenverlaufes, für die
Medienverlegung. Die Absteckung erfolgt nach Lageplan,
wobei Rücksprache mit dem zuständigen Planungsbüro zu
halten ist. Herstellung von Höhenfestpunkten in
ausreichender Anzahl.

Mit Einzurechnen sind Koordinierungsleistungen, wie:
- alle telefonischen, häuslichen und Vor-Ort
Abstimmungen
  und Informationen zwischen Bau- und Vermessungsfirma
- Beibringung aller zur Vermessung notwendigen
Tätigkeiten,
  wie z.B. das Setzen von Markierungen, das Öffnen von
  Schächten, Erstellung von Schemaplänen etc.
- Abnahme der Vermessungsleistungen
- Revidierter Projektplan mit Sachinformationen

Des Weiteren sind mit Einzurechnen das Sichern der
Punkte,
Liefern und Sichern der Absteckzeichen sowie das
Vorhalten
der Messgeräte und Messpunkte.
Bei Verlust sind die durch den Ersatz entstehenden
Kosten
vom AN zu tragen.

Die Vermessungspunkte sollten gleich für die Erstellung
der
Bestandspläne genutzt werden.
Menge: 234,000 m
Zuordnung: 222

**2.1.2 Suchschachtung bis 1,25 m**
Suchschachtung von Hand zum Auffinden von in Bestandszeichnungen als lagemäßig unsicher vermerkten Medien
aller Art, sofern sie das Bauvorhaben berühren, sowie
zur Ortung von Baumwurzeln

Sonstige erforderlich werdende Suchschachtungen auf der
Grundlage vorhandener Bestandspläne sind
Nebenleistungen und werden nicht gesondert vergütet.

Die Leistung umfaßt sowohl das vorsichtige Aufsuchen
der Bestände als auch das zeitweilige Sichern offener
Schlitze sowie das Wiederverfüllen und Verdichten bis
zur Standfe-stigkeit.

Abrechnungsgrundlage ist das Aufmaß vor Ort; für die
Breite der Schlitze gelten i.d.R. die
Abrechnungsbestimmungen in den Allgemeinen Technischen
Vorschriften der VOB (Gräben ohne betretbaren
Arbeitsraum mit senkrechten Wänden).

Ausführung nur auf Anweisung bzw. in Abstimmung mit der
Bauleitung

Tiefe bis einschließlich 1,25 m
Menge: 25,000 m
Zuordnung: 221

**2.1.3 Versorgungsleitungsgraben herstellen**
Boden der Bodenklasse 3-5 für Leitungsgraben
ab / bis Oberkante Oberflächenabtrag / Straßenplanum
profilgerecht ausheben, bei Notwendigkeit sortieren und
laden. Das Fördern und seitlich Lagern des Aushubs ist
nicht möglich. Ausgehobenes Bodenmaterial zu einem,
durch den AN selbst zu beschaffenden Zwischenlagerplatz
transportieren und dort abkippen.
Deckenaufbruch und -wiederherstellung wird gesondert
vergütet,
inkl. aller Vor- und Nebenarbeiten, Verbau entsprechend
statischen und konstruktiven Erfordernissen herstellen,
vorhalten und von der Baustelle entfernen,
Behinderungen
durch Verbau, Ver- und Entsorgungsleitungen sowie
Wasserhaltung einrechnen,
einschließlich Handschachtung.
Aushubmassen zum Wiedereinbau vorgesehen, nach
Verlegen der Leitung in Graben oberhalb der
Leitungszone
einbauen und lagenweise verdichten nach den
Zusätzlichen
Technischen Vertragsbedingungen und Richtlinien für
Aufgrabungen in Verkehrsflächen (ZTVA-StB) und
Erdarbeiten im Straßenbau (ZTVE-StB 94),
Leitungszone wird gesondert vergütet.
Behinderungen durch Verbau, Ver- und
Entsorgungsleitungen
sowie Einbauten sind einzurechnen, eine gesonderte
Vergütung erfolgt nicht.
Verdrängungsmassen gehen in Eigentum des AN über und
sind von der Baustelle abzutransportieren und zu
entsorgen
einschl. Deponiekosten. Ein entsprechender
Entsorgungsnachweis ist der örtlichen BÜ unaufgefordert
vorzulegen.
Das Herstellen und Verdichten des Erdplanums ist als
Nebenleistung einzurechnen, ausgetrocknete vorhandene
Bodensande müssen vor der Verdichtung angefeuchtet
werden,
Verdichtung im Leitungsgraben durch Eigenüberwachung
(Rammsondierung) nachweisen.

Abgerechnet wird nach der Länge des Grabens, gemessen
in der Achse. Ausführung gemäß Lageplänen sowie mit
senkrechten Wänden.
Grabentiefe ab OK Straßenplanum bis UK Leitung einschl.
Bettung: bis 1,20 m.
Grabenbreite gemäß DIN 18300 und DIN 4124 einschl.
Verbau.
Menge: 234,000 m
Zuordnung: 223

**2.1.4 Kopfloch für Einbauten/ Armaturen**
Boden der Bodenklasse 3 bis 5 für Kopfloch,
als Montagegrube, profilgerecht ausheben
ab / bis OK Oberflächenabtrag / Straßenplanum,
Deckenaufbruch und -wiederherstellung wird
gesondert vergütet,
bei Notwendigkeit sortieren, laden, verfüllen und
fachgerecht
verdichten nach ZTVA-StB und ZTVE-StB 94.
Das Fördern und seitliche Lagern des Aushubes ist
bedingt
möglich. Ausgehobenes Bodenmaterial zu einem durch den
AN selbst zu beschaffenden Zwischenlagerplatz
transportieren und dort abkippen.

Behinderungen durch Verbau, Ver- und
Entsorgungsleitungen
sowie Wasserhaltung sind einzukalkulieren. Der Verbau
nach
Wahl des AN ist einzurechnen, eine gesonderte Vergütung
erfolgt nicht.

Maße des Kopfloches entsprechend der
erforderlichen Größe der geplanten Knoten,
Tiefe ab OK Straßenplanum bis OK Rohr: bis 1,20 m.

Ausführung gemäß Lageplänen. Nur der zum späteren
Hinterfüllen oder Überschütten geeignete Boden ist je
nach
verwendeter Technologie auf den Lagerplatz des AN zu
transportieren. Das Zwischenlagern wird nicht gesondert
vergütet.
Menge: 20,000 St
Zuordnung: 223

**2.1.5 Leitungszone verfüllen einschl. Material liefern**
Leitungszone bestehend aus Bettung und Rohrummantelung
von 0,10 m unter Leitung bis 0,30 m über Rohrscheitel,
Grabenbreite gemäß DIN 18300 und DIN 4124 einschl.
Verbau, verfüllen und fachgerecht verdichten, mit
verdichtungsfähigem, steinfreiem Kies-Sand-Gemisch
einschl. Liefern des Materials.

Bettung:
Höhe: 0,10 m von Grabensohle bis UK Leitung
Länge: entsprechend Leitungslänge

Rohrummantelung:
Höhe:  0,30 m + Außendurchmesser Rohr [m]
Länge: entsprechend Leitungslänge
Menge: 234,000 m
Zuordnung: 223

**2.1.6 Trassenwarnband liefern und einbauen**
Trassenwarnband liefern und im Zuge der
Wiederverfüllung
0,30 m über den Rohren einbauen.
Menge: 234,000 m
Zuordnung: 223

**2.1.7 Planum wiederherstellen, +/- 2 cm**
Planum wiederherstellen gem. ZTVE-StB 17,
für Leitungstrasse in Fahrbahn-, Neben- und/oder
Teilflächen,
Auf- und Abtrag bis 5 cm,
zulässige Abweichung von der Sollhöhe +/- 2 cm,
Verformungsmodul EV2 mind. 45 MN/m2.
Menge: 141,000 m2
Zuordnung: 223

**2.1.8 Nachverdichten**
Nachverdichten von Flächen
vorhandene Homogenbereiche B-C, ZTVE-StB 17,
geforderter Verdichtungsgrad '45 MPa auf der
Planunmsoberkante'
Menge: 141,000 m2
Zuordnung: 227

### Bereich 3 225 STRASSENBELEUCHTUNG

#### Titel 3.1 225.1 Beleuchtung Tiefbauarbeiten

**3.1.1 Kabeltrasse erkunden**
Vorhandene Kabeltrasse erkunden. Markierung der
auszuführenden Kabeltrasse im gesamten Baubereich mit
Farbspray Farbton : magenta.
Menge: 35,000 m
Zuordnung: 225

**3.1.2 Suchschlitze**
Suchschlitze zur Feststellung der Lage von Kabeln oder
Leitungen, soweit nicht mit den Angaben der
Rechtsträger innerhalb eines Toleranzbereiches von +/-
0,50 m übereinstimmend, herstellen.
Die Suche hat in Abstimmung mit dem Rechtsträger der
Kabel/Leitungen zu erfolgen. Der vorgefundene Bestand
ist zu markieren und der Suchschlitz solange offen zu
halten, bis der zu informierende Medienträger seinen
Bestand in Lage und Höhe dokumentiert hat.
Boden zur Wiederverwendung seitlich lagern und nach
Beendigung der Suche wieder einbauen und verdichten.
Die Vorschriften der Versorgungsunternehmen sind zu
beachten.
Bodenkl. 3 bis 5.
Aushubtiefe bis 1,5 m.
Menge: 7,000 St
Zuordnung: 225

**3.1.3 Kabelgraben Maschinenschachtung**
Kabelgraben in Maschinenschachtung
proflgerecht lagenweise ausheben, lagenweise verfüllen
und verdichten einschließlich Wiederherstellen der
vorhandenen Oberfläche.
Aushub Bodenklasse 3 bis 5, verdrängter Boden wird
Eigentum des AN und ist zu beseitigen.
Aushubtiefe bis 0,80 m; Sohlenbreite des Grabens 0.30 m
einschließlich Sandbett ( extra Position) für das Kabel
zweilagig, Dicke des Sandbettes je 0.10 m; Einbringen
des Kabelwarnbandes (extra Position),
Einbringen der Kabelkennzeichnung (extra Position).
Vor Verfüllen des Grabens ist das bauüberwachende Büro
zur Sichtung einzuladen. Das verlegte Kabel ist am
offenen Graben einmessen zu lassen.
Für die Verdichtung ist der Nachweis nach ZTVE
beizubringen.
Menge: 35,000 m
Zuordnung: 225

**3.1.4 Handschachtung als Zulage**
Boden bzw. Material von Hand lösen und ausheben,
als Zulage zu den Leistungen der Position
"Kabelfgraben Maschinenschachtung" in jeglicher Tiefe.
NUR AUF ANWEISUNG DES AG.
Menge: 35,000 m
Zuordnung: 225

**3.1.5 Bodeneinbau steinfreier Sand**
Füllmaterial zur Einbettung von Kabeln
profilgerecht mit vom AN zu liefernden bindigen Boden
in Kabelgräben vor Einbringung des Kabels und zur
Bettung von 2x100mm einbauen und lagenweise verdichten.
Überschüssiger gesteins- und schutthaltiger Boden ist
durch den AN fachgerecht zu entsorgen.
Der Verdichtungsnachweis durch ZTVE ist beizubringen.
Menge: 35,000 m
Zuordnung: 225

**3.1.6 Trassenwarnband**
Markierung von Kabeltrassen mit Trassenwarnband
Farbton gelb, für Kabeltrassenbreite 0.30 m,
mit Beschriftung, max. Länge der Beschriftung 150 mm,
Beschriftung 'Straßenbeleuchtung',
Ausführung entsprechend den Bestimmungen
von DIN und TAB
liefern und in Kabelgraben verlegen.
Menge: 35,000 m
Zuordnung: 225

**3.1.7 Kabelkennzeichnungsband mit Beschriftung**
Kennzeichnung von Kabelmit Kabelerkennungsstreifen aus
PVC,Farbton blau, für Kabeldurchmesser 30 mm bis 100
mm,
mit Beschriftung, max. Länge der Beschriftung 150 mm,
Beschriftung 'SBL NYY-J 5x16mm²'.
Befestigung am Kabel 1 Stück je 5 Meter.
liefern und herstellen.
Menge: 7,000 St
Zuordnung: 225

**3.1.8 Kabelschutzrohr Durchmesser 110**
Biegsames Kabelschutzrohr, innen glatt d110 aus PE-HD,
halogenfrei, in Verbundbauweise, außen gewellt mit
Innenhaut, schwarz, flammenausbreitend, hohe Druck- und
Schlagfestigkeit, mit einseitig aufgesteckter
Doppelsteckmuffe (sanddicht) und Einzugsschnur,
Temperaturbeständigkeit -20°C bis +80°C, liefern und
unter Beachtung der EN 1610 und der Verlegeanleitung
des Herstellers, liefern und fachgerecht nach Planung
in Teillängen verlegen.
Menge: 5,000 m
Zuordnung: 225

**3.1.9 Planum wiederherstellen, +/- 2 cm**
Planum wiederherstellen gem. ZTVE-StB 17,
für Leitungstrasse in Fahrbahn-, Neben- und/oder
Teilflächen,
Auf- und Abtrag bis 5 cm,
zulässige Abweichung von der Sollhöhe +/- 2 cm,
Verformungsmodul EV2 mind. 45 MN/m2.
Menge: 11,000 m2
Zuordnung: 225

**3.1.10 Nachverdichten**
Nachverdichten von Flächen
vorhandene Homogenbereiche B-C, ZTVE-StB 17,
geforderter Verdichtungsgrad '45 MPa auf der
Planunmsoberkante'
Menge: 11,000 m2
Zuordnung: 227

#### Titel 3.2 225.2 Beleuchtung Montagearbeiten

**3.2.1 Abschaltarbeiten für Montage/ Demontage**
Vor der Montage/ Demontage der Leuchten und Masten ist
durch Messung festzustellen, ob die zu montierennden/
demontierende Leuchten in Betrieb sind.
Die Kabel der Beleuchtungsanlage sind für Arbeiten am
vorhandenen Netz durch den örtlichen Versorger oder
dessen Beauftragten spannungsfrei zu schalten.
Menge: 1,000 Psch
Zuordnung: 225

**3.2.2 Mastaufsatzleuchte LED ALFONS (Optik 088)**
Mastleuchte Typ ALFONS  DA LED 18W/2900lm/3000K, Optik
088, Schutzklasse I, Schutzart IP 65,
für Mastaufsatz Ø 76mm, liefern und betriebsbereit
montieren.
Menge: 15,000 St
Zuordnung: 225

**3.2.3 Standardlichtmast, LPH 6 m**
Standardlichtmast Ø 76mm, konisch, Mastzopf Ø 76mm,
freie Länge 6,00 m, inkl. Erdstück 800mm,
feuerverzinkt. Mast mit Tür für Kabelübergangskasten,
Lieferung inklusive Anschlussleitung vom Leuchtenkopf
bis zum KÜK. Erdungsschraube und C-Schiene mit zwei
Gleitmuttern zur Aufnahme eines Kabelübergangskastens,
incl. Lichtmastkantenschutz und
Korrosionsschutzschrumpfmanschette. Farbe nach Vorgabe
Betreiber. Mast liefern und betriebsbereit montieren.
Menge: 7,000 St
Zuordnung: 225

**3.2.4 Lichtmastsicherungskasten, 2 Anschlüsse**
Lichtmastsicherungskasten
aus glasfaserverstärktem Polyester
für Masteinbau, Schutzklasse II, IP 55
Anzahl der anzuschließenden Kabel: bis zu 2 Stück
Typ / Querschnittlüsse bis 5x16 mm²,
mit 2 Sicherungssockel DIN VDE 0635, 500 V
mit Gewinde D0 (E14)
einschließlich Sicherungen mit Schraubkappen
mit Überspannungsschutz
Schutz der Leuchten vor Überspannungen durch
Schalthandlungen und Naheinschläge
Mehrpoliger Überspannungsableiter Typ 2 mit
Überwachungseinrichtung und Abtrennvorrichtung
Zweifache optische Defektanzeige für den Ableitpfad der
Versorgungsspannung und der Steuerphase
Transparente Abdeckung zur optischen Ausfallerkennung
des Überspannungsschutzes
liefern und montieren.
Menge: 7,000 St
Zuordnung: 225

**3.2.5 Masthülse, Höhe 800 mm**
Fundamentrohr für Beleuchtungsmasten
als geripptes Kunststoffrohr.
Beständig gegen Korrosion und Chemikalien,
geringes Gewicht und hohe Stabilität.
Inkl. einer Bohrung für Kabeleinzug.
Mit Abschlussdeckel.
Innendurchmesser des Rohres: 300 mm,
Außendurchmesser des Rohres: 330 mm,
Gesamtlänge: 800 mm
Das Fundamentrohr wird in einer Magerbetonschicht
gegründet und nach Stellen des Mastes mit geeignetem
Material (Sand, Kies) verfüllt. Im oberen Teil ist der
Mast mit einer Magerbetonschicht in der Hülse zu
stabilisieren.
Diese Tiefbauarbeiten für das Einsetzen des Rohres
und der Mastgründung sind mit in diese Position
einzukalkulieren.

liefern und komplett montieren.
Menge: 7,000 St
Zuordnung: 225

**3.2.6 Erdkabel 5x16mm²**
Energie- und Steuerkabel nach DIN VDE 0276-603
als Kunsttoffkabel in Teillängen liefern, in
vorhandenen Kabelgraben/ Schutzrohr legen/ einziehen
und betriebsfertig anschließen

zur Beachtung: in jeder Masthülse ist eine
Kabelschlaufe von mindestens 5.00 m Kabel für den
Anschluss der Leuchte zu verlegen.

Typ: NYY-J 5x16mm²
Cu-Zahl: 768
Menge: 28,000 m
Zuordnung: 225

**3.2.7 Verbindungsmuffe liefern und einbauen**
Warmschrumpf-Verbindungsmuffe universell verwendbar zum
Verbinden von Kunststoffkabeln und Leitungen mit
Isolierungen aus PVC, PE und VPE. Geeignet für
Pressverbinder auf Aluminium- und Kupferkabeln.
Anwendungsgebiete: Erdreich, Leerrohre. Eigenschaften:
Kompakte Abmessungen, großer Leitungs- und
Kabelquerschnittsbereich, beständig gegen chemische
Einflüsse, beständig gegen Erdalkalien, stabilisiert
gegen UV-Strahlen, frei von lackbenetzungsstörenden
Substanzen, halogenfrei, querwasserdicht, hohe
elektrische Isolationswerte, hohe mechanische
Festigkeit.
Nennquerschnitt: für Erdkabel 5 x16 mm².
Menge: 7,000 St
Zuordnung: 225

**3.2.8 PVC-Mantelleitung 5x1,5 mm²**
PVC-Mantelleitung nach DIN VDE 0250-204
in Teillängen liefern, in vorhandene Masten
einziehen und betriebsfertig anschließen.
Typ: NYM-J 5x1,5mm²
Cu-Zahl: 72
Menge: 42,000 m
Zuordnung: 225

**3.2.9 Klemmarbeiten 5x16 mm²**
Klemmarbeiten 5x16 mm²
Anschließen von Kabeln oder Leitungen an beigestellten
Betriebsmitteln
Querschnitt bis 5x16 mm²
Menge: 14,000 St
Zuordnung: 225

**3.2.10 Klemmarbeiten 5x1,5 mm²**
Klemmarbeiten 5x1,5 mm²
Anschließen von Kabeln oder Leitungen an beigestellten
Betriebsmitteln
Querschnitt bis 5x1,5 mm²
Menge: 14,000 St
Zuordnung: 225

#### Titel 3.3 225.3 Beleuchtung Dokumentation

**3.3.1 Beleuchtung Messung des Isolationswiderstandes**
Messung des Isolationswiderstandes der gesamten
ausgeschriebenen elektrischen Anlage
gemäß DIN 0100 Teil 600 aller Stromkreise,
Zu- und Hauptleitungen.
Die Ergebnisse sind in den Übergabeschein einzutragen.
Menge: 1,000 Psch
Zuordnung: 225

**3.3.2 Besichtigung / Erprobung Gesamtanlage**
Besichtigung und Erprobung der gesamten
ausgeschriebenen Anlage gemäß DIN VDE 0100-600.
Die Ergebnisse sind in den Übergabeschein einzutragen.
Prüfplaketten im Schaltschrank je Stromkreis anbringen.
Menge: 1,000 Psch
Zuordnung: 225

**3.3.3 Einweisung des Auftraggebers**
Einweisung des Auftraggebers bzw. des technischen
Personals, in die elektrotechnische Anlage.
Übergabe technischer Beschreibungen, Datenblätter,
Wartungspläne, Wartungsvorschriften für die gelieferten
bzw. eingebauten Geräte.
Erarbeitung und Übergabe der Revisionsunterlagen mit
Nachweis.
Menge: 1,000 Psch
Zuordnung: 225

**3.3.4 SB-Beleuchtungsbestandsplan erstellen und übergeben**
Bestandsunterlagen nach den Anforderungen des AG
erstellen.
Beleuchtung:
Der Plan soll den ausbebauten Zustand der Straße im
Lageplan darstellen und folgendes enthalten.
- Straßenbeleuchtungsschrang (wenn vorhanden)
- Leuchetenstandorte mit Angabe des Leuchtentyps (ggf.
Nr.)
- Beleuchtungskabel mit Beschriftung
Menge: 1,000 Psch
Zuordnung: 225

**3.3.5 SB-Dokumentationen erstellen und übergeben**
Erstellen und Übergeben einer Dokumentation analog und
digital bestehend aus einer Mappe mit Speichermedium
(DVD,Stick)

Technische Ausrüstung Inhalt:
- Fachunternehmererklärung
- Abnahmeprotokoll
- Baugrundtechnische Nachweise
- Technische Nachweise/ Zertifizierungen/ Statik
- Bautagebuch
- Lieferscheine
- Bestandspläne (Papier und digital)
- Fotodokumentation Bauverlauf
- Datenblatt Leuchtpunkte
für Beleuchtung.
Menge: 1,000 St
Zuordnung: 225

### Bereich 4 227 VERKEHRSERSCHLIESSUNG

#### Titel 4.1 227.1 Verkehrsanlagen Fahrbahn

**4.1.1 Straßenabsteckung und Anbringen von Vermessungspunkten**
Absteckung und Anbringen von Vermessungspunkten der
Hauptachsen des Trassenverlaufes für die Straßenachse
und Hilfspunkte.
Die Absteckung erfolgt nach Lageplan, wobei Rücksprache
mit dem zuständigen Planungsbüro zu halten ist.
Herstellung von Höhenfestpunkten in ausreichender
Anzahl.

Mit Einzurechnen sind Koordinierungsleistungen, wie:
- alle telefonischen, häuslichen und Vor-Ort
Abstimmungen
  und Informationen zwischen Bau- und Vermessungsfirma
- Beibringung aller zur Vermessung notwendigen
Tätigkeiten,
  wie z.B. das Setzen von Markierungen, das Öffnen von
  Schächten, Erstellung von Schemaplänen etc.
- Abnahme der Vermessungsleistungen
- Revidierter Projektplan mit Sachinformationen

Des Weiteren sind mit Einzurechnen das Sichern der
Punkte,
Liefern und Sichern der Absteckzeichen sowie das
Vorhalten
der Messgeräte und Messpunkte.
Bei Verlust sind die durch den Ersatz entstehenden
Kosten
vom AN zu tragen.

Die Vermessungspunkte sollte gleich für die Erstellung
der
Bestandspläne genutzt werden.
Menge: 597,000 m
Zuordnung: 211

**4.1.2 Einmesspunkte und Absteckzeichen sichern**
Sichern der bei der Absteckung gesetzten Punkte und
Absteckzeichen während der Bauausführung. Bei Verlust
sind die durch den Ersatz entstehenden Kosten vom AN
zu tragen.
Menge: 597,000 m
Zuordnung: 211

**4.1.3 Vegetationsdecke mit Boden abtragen und lagern**
Vegetationsdecke mit Boden abtragen und lagern.
Oberboden in regelmäßig geformten Mieten
locker aufsetzen. Ansaat und Mähen einer Decksaat werden gesondert vergütet. Beschreibung der Homogenbereiche nach Unterlagen des AG. Abgerechnet wird nach Ab-
tragsprofilen. Dicke des Abtrages über 10 bis 30 cm.
Oberboden innerhalb der Baustelle lagern. Reststoffe
entsorgen.
Menge: 251,000 m3
Zuordnung: 214

**4.1.4 bituminöse Schichten aufnehmen/entsorgen VK A**
bit. Schichten mit Schneidgerät, Verfahren nach Wahl
des Auftragnehmers, sauber, fluchtgerecht und gerade
anschnei-den. Dicke der anzuschneidenden Schichten bis
20 cm.

Straßenbefestigung aus bituminöser Befestigung nach
Wahl des AN aufnehmen, laden, abtransportieren und bei
einem zugelassenen Unternehmen schadlos entsorgen
einschl. aller anfallenden Gebühren. Dicke der
auszubauenden Schichten bis d=20 cm. Behinderungen
durch vorhandene Einbauten sind einzurechnen.

Materialzusammensetzung Verwertungsklasse A
Menge: 3170,000 m2
Zuordnung: 212

**4.1.5 mineralische Tragschicht aufnehmen/entsorgen Z1.1**
mineralische Tragschicht jeglicher Art, Dicke bis 35
cm, unterhalb der Straßen- und Wegebefestigung
aufnehmen und laden, Zuordnungswert nach LAGA bis Z 1.
1,
hier unter Flächen aus bituminös hergestellten Flächen
ungebundene Tragschicht aus, Schotter, Splitt und Sand
Auf Grund der Beimischungen ist eine direkte
Wiederverwendung als Frostschutz- oder Tragschicht
nicht möglich.

Behinderungen durch vorhandene Einbauten sind
einzurech-nen.

Das ausgebaute Material ist zur Recyclinganlage eines
zuge-lassenen Verwerters abzufahren und einer
zugelassenen Wie-derverwertung zuzuführen. Für die
Abrechnung ist der Baulei-tung die Annahmebestätigung
des Verwerters und die Bestäti-gung der zugelassenen
Wiederverwertung unaufgefordert zu übergeben.

Die Abrechnung erfolgt nach Abtragsprofilen am
Ausbauort.
Menge: 1150,000 m3
Zuordnung: 212

**4.1.6 Boden lösen und verwerten**
Boden aus Abtragsbereichen profilgerecht lösen, laden
und nach Wahl des AN verwerten. Beschreibung der
Homogenbereiche nach Unterlagen des AG. Die
Herstellung von Mulden und Gräben wird gesondert vergütet. Homogenbereich: A und B. Das Herstellen des
Planums wird gesondert vergütet. Abrechnung nach
Abtragsprofilen.
Menge: 1280,000 m3
Zuordnung: 227

**4.1.7 Boden austauschen**
Bodenaustausch im Straßenbereich an Stellen
mit Boden welcher dem gefordertern Verdichtungsgrad von
45 MN/m2 nicht genügt. fehlender Boden ist durch den AN
zu ersetzen,  Einbauhöhe bis 0,50 m.
Menge: 50,000 m3
Zuordnung: 227

**4.1.8 Betonbordsteine aus Beton aufnehmen und entsorgen**
Bordsteine jeglicher Art und Abmessungen aus Beton im
Straßen- und Wegebereich in Bettung und mit
Rückenstütze aus Beton versetzt aufnehmen und
beseitigen.
Betonbettung und -rückenstütze werden Eigentum des Auftragnehmers, sind von der Baustelle zu
beseitigen und fachgerecht zu entsorgen.
Material von der Baustelle entfernen und einer
Wiederver-wertung zuführen.
Menge: 100,000 m
Zuordnung: 200

**4.1.9 Bordstein aus Naturstein aufnehmen und übergeben**
Bordsteine jeglicher Art und Abmessungen aus Naturstein
im Straßen- und Wegebereich in Bettung und mit
Rückenstütze aus Beton versetzt aufnehmen und
beseitigen. Betonbettung und -rückenstütze werden
Eigentum des Auftragnehmers, sind von der Baustelle zu
beseitigen und fachgerecht zu entsorgen. Naturbordstein
an Eigentümer übergeben, übriges
Material von der Baustelle entfernen und einer
Wiederver-wertung zuführen.
Menge: 20,000 m
Zuordnung: 200

**4.1.10 Betonsteinpflasterdecke aufnehmen und lagern**
Pflasterdecke mit Pflastersteinen aus Beton aufnehmen.
Pflasterstein ca. 8 cm dick. Mit Fugenfüllung aus
ungebundenem Fugenmaterial. Bettung aus ungebundenem
Bettungsmaterial. Steine innerhalb der Baustelle
fördern und für Wiedereinbau lagern. Übriges
Aufbruchgut nach Wahl des AN verwerten.

Gehweg B156
Menge: 30,000 m2
Zuordnung: 200

**4.1.11 Bauliche Anlage abbrechen**
Bauliche Anlage abbrechen. Anlage nach Unterlagen des
AG. Abgerechnet wird die feste Masse des abzubrechenden
Materials. Anlage = Fundament.
Material = Mauerwerk, Stahl und Beton.
Bauliche Anlage freilegen. Baugrube nach Abbruch mit
Boden verfüllen und verdichten. Boden liefern.
Abbruchgut zerkleinern, Kantenlänge bis 30 cm. Gesamtes
Abbruchgut der Verwertung nach Wahl des AN zuführen.
Für überwachungsbedürftigen Abfall vereinfachten
Entsorgungsnachweis führen.
Menge: 5,000 m3
Zuordnung: 200

**4.1.12 Rohr DN 150 PP SN10 liefern und einbauen**
Vorgefertigte Rohre für Abwasserleitungen auf die
vorbereitete Grabensohle bzw. auf die Auflagerbettung
höhen- und fluchtgerecht sowie gem. DIN EN 1610
wasserdicht verlegen.

Einzurechnen sind die Kosten zur Herstellung des
Auflagers in Grabenbreite aus Kiessand, die Lieferung
und
Verlegung von Passstücken, die Lieferung und Verlegung
aller Formstücke und die Herstellung von Anschlüssen an
die Bauwerke gem. den Vorbemerkungen zur Rohrverlegung.

Vollwandrohr DN 150 mm, aus PP, Ringsteifigkeit SN10,
mit
Doppelsteckmuffe und Profildichtringe nach DIN EN 1852,
nach Verlegeanleitung des Herstellers verlegen,

Baulänge 1,0 - 6,0 m, im verbauten Graben, teilweise
mit Wasserhaltung, bis 2,00 m Tiefe.

Statik ist vom Auftragnehmer beim Auftraggeber
vorzulegen.
Menge: 57,000 m
Zuordnung: 227

**4.1.13 Rohrbogen 45 Grad DN 150 PP SN 10 liefern und einbauen**
Vorgefertigten Rohrbogen mit 45 Grad für
Abwasserleitungen auf die vorbereitete Grabensohle bzw.
auf die Auflagerbettung höhen- und fluchtgerecht sowie
gem. DIN EN 1610 wasserdicht verlegen. Einzurechnen
sind die Kosten zur Herstellung des Auflagers in
Grabenbreite aus Kiessand,
Rohrbogen DN 150 mm, aus PP, Ringsteifigkeit SN 10, mit
Steckmuffe und Profildichtringe nach DIN EN 681,
nach Verlegeanleitung des Herstellers verlegen, im
verbauten Graben, teilweise mit Wasserhaltung.
Menge: 19,000 St
Zuordnung: 227

**4.1.14 Rohrbogen 15 Grad DN 150 PP SN 10 liefern und einbauen**
Vorgefertigten Rohrbogen mit 15 Grad für
Abwasserleitungen auf die vorbereitete Grabensohle bzw.
auf die Auflagerbettung höhen- und fluchtgerecht sowie
gem. DIN EN 1610 wasserdicht verlegen. Einzurechnen
sind die Kosten zur Herstellung des Auflagers in
Grabenbreite aus Kiessand,
Rohrbogen DN 150 mm, aus PP, Ringsteifigkeit SN 10, mit
Steckmuffe und Profildichtringe nach DIN EN 681,
nach Verlegeanleitung des Herstellers verlegen, im
verbauten Graben, teilweise mit Wasserhaltung.
Menge: 19,000 St
Zuordnung: 227

**4.1.15 Straßeneinläufe, 500/500 mm**
Straßeneinläufe komplett liefern und höhen- und fluchtgerecht auf einer 15 cm dicken Betonsohle 40/60 cm, die
im Preis einzukalkulieren ist, gem. DIN 1229 bzw. 1213
einbauen und Fugen zwischen Fertigteilen mit Mörtel
abdichten, einschl. aller erforderlichen Erdarbeiten
sowie Abfuhr der verdrängten Bodenmassen und Anschluss
an Rohrleitung DN 150.
Der Erdaushub ist mit etwa 1,00 x 1,00 x 1,00 m
zugrundezulegen.
Das Aufsuchen der vorverlegten Anschlussleitung und das
Entfernen der Verdeckelung wird nicht gesondert
vergütet.
Der Arbeitsraum um den Topf und die Restgrube sind mit
Füllkies bis auf Planungshöhe wieder zu verfüllen und
zu verdichten.

Straßenablauf
BEGU 500/500 für Nassschlamm, gem. DIN 4052 und 19853
bestehend aus folgenden Teilen:

Aufsatz  BEGU, DIN 19583-B2, 500 x 500, Klasse D400,
Schlitzweite 36 mm, hochziehbar, Pultform

Auflagerring DIN 4052-10a
Schaft  DIN 4052-5b
Muffenteil DIN 4052-3a mit Steckmuffe
Zwischenteil DIN 4052-6a
Bodenteil DIN 4052-2a und

feuerverzinkter Eimer (hoch) DIN 4052-A4
Menge: 19,000 St
Zuordnung: 227

**4.1.16 Planum herstellen, +/- 2 cm**
Planum herstellen gem. ZTVE-StB 17,
für Fahrbahn-, Neben- und/oder Teilflächen,
Auf- und Abtrag bis 5 cm, zulässige Abweichung von der
Sollhöhe +/- 2 cm, Verformungsmodul EV2 mind. 45 MN/m2.
Menge: 3640,000 m2
Zuordnung: 227

**4.1.17 Nachverdichten**
Nachverdichten von Flächen
vorhandene Homogenbereiche B-C, ZTVE-StB 17,
geforderter Verdichtungsgrad '45 MPa auf der
Planunmsoberkante'
Menge: 3640,000 m2
Zuordnung: 227

**4.1.18 Geotextilien Filter-/Trennschicht**
Vliesstoff der GRK 2, als Trennschicht liefern und
einbauen,
in Fahrbahnen, Überlappung mindestens 50 cm,
abgerechnet wird die abgedeckte Fläche.
Menge: 3640,000 m2
Zuordnung: 227

**4.1.19 Frostschutzschicht herstellen**
Frostschutzschicht herstellen. In Verkehrsflächen der
Belastungsklassen Bk0,3 bis Bk100.
Baustoffgemisch 0/45.
Verformungsmodul EV2 auf der Oberfläche mindestens 120
MPa. Einbaudicke nach Unterlagen des AG.
Baustoffgemisch aus natürlichen Gesteinskörnungen.
Abgerechnet wird nach Auftragsprofilen.
Menge: 1260,000 m3
Zuordnung: 227

**4.1.20 Schottertragschicht herstellen**
Schottertragschicht herstellen.
In Verkehrsflächen der Belastungsklassen Bk1,0 bis
Bk100. Baustoffgemisch 0/45.Verformungsmodul EV2 auf
der Oberfläche mindestens 150 MPa. Einbaudicke nach
Unterlagen des AG.
Baustoffgemisch aus natürlichen Gesteinskörnungen.
Menge: 523,000 m3
Zuordnung: 227

**4.1.21 Bordstein aus Beton RB 15x22 liefern und verlegen**
Bordstein aus Beton einschließlich erforderlicher
Kurvensteine, nach DIN 483 - RB 15 x 22, liefern und
verlegen mit Bettung und Rückenstütze, Bettung DIN
18318 aus Beton C 12/15, Borde engfugig verlegen.
Dehnungsfuge in Bord, Rückenstütze und Unterbeton alle
10-15m. Einschließlich erforderl. Schnitte.
Menge: 653,000 m
Zuordnung: 227

**4.1.22 Bordstein aus Beton T 10x30 liefern und verlegen**
Bordstein aus Beton einschließlich erforderlicher
Kurvensteine, nach DIN 483 - T 10 x 30, liefern und
verlegen mit Bettung und Rückenstütze, Bettung DIN
18318 aus Beton C 12/15, Borde engfugig verlegen.
Dehnungsfuge in Bord, Rückenstütze und Unterbeton alle
10-15m. Einschließlich erforderl. Schnitte.
Menge: 30,000 m
Zuordnung: 227

**4.1.23 Pflasterdecke, herbstlaub 200/100/100 herstellen**
Pflasterdecke aus Betonrechtecksteinen DIN EN 18501,
gefast, 200/100/100 mm, Ausführung im
Ellenbogenverband, liefern, passgenau schneiden und
einbauen. Pflastersteine durchgefärbt im Farbton
herbstlaub. Bettung aus Edelsplitt 0/5 mm,
Dicke im verdichteten Zustand 4 cm,
Pflasterfugen einschlämmen mit Natursand 0/2 mm.
Einschl. der erforderlichen Rand- und Abschlusssteine.
Anpassung an Borde, Grundstücksgrenzen und
Grundstückszufahrten ist mit einzurechen.
Pflasterschnittkanten an Betonsteinen mittels
Trennschnitt herstellen. Das Brechen der Steine ist
nicht erlaubt.
Menge: 842,000 m2
Zuordnung: 227

**4.1.24 Rinne mit Pflaster aus Betonsteinen herstellen**
Mulde als Rinne mit Pflastersteinen aus Beton
herstellen.
Mehrzeilige Rinne ist mit beidseitigen Schnurkanten
herzustellen. Format für Rastermaß des Pflastersteins =
100/100/200 mm. Pflasterstein aus Beton. Breite 5-
zeilig.
Rückenstütze nach Unterlagen des AG. Fuge aus
Fugenmörtel Typ A mit Zementmörtel 0/2. Druckfestigkeit
zwischen 40 MPa und 70 MPa im Mittel.
Biegezugfestigkeit mind. 6 MPa im Mittel und mind. 5
MPa im Einzelwert. Widerstand gegen Frost-Taumittel-
Beanspruchung max. 500 g/m2 Masseverlust im Einzelwert
mit dem CDF-Test. Haftzugfestigkeit mind. 1,5 MPa im
Mittel und mind. 1,2 MPa im Einzelwert. Statischer E-
Modul mind. 17000 MPa, max. 22000 MPa im Einzelwert.
Verlegung in Geraden nach Un-
terlagen des AG. Rinnenquerschnitt nach Unterlagen des
AG.
Menge: 562,000 m
Zuordnung: 227

**4.1.25 Asphalttragschicht aus AC 22 TN herstellen**
Asphalttragschicht aus Asphalttragschichtmischgut
AC 22 TN herstellen. Anlieferung des Asphaltmischguts
in thermoisolierten Transportbehältern.
In Verkehrsflächen der Belastungsklasse Bk1,0.
Einbaudicke = 10 cm.
Bindemittel = 50/70.
Menge: 2160,000 m2
Zuordnung: 227

**4.1.26 Asphalttragschicht B156 aus AC 32 TN herstellen**
Tragschicht mit bituminösen Bindemitteln ZTV-Asphalt
StB 07 liefern und einbauen
in Fahrbahnen, Anforderungen an Mineralstoffgemische
und Mischgut entsprechend Tabelle der ZTV-Asphalt-StB
07
Mischgutart AC 32TN, Bitumen 50/70.
Die Einbaudicke über Originalwiegescheine und Fläche
abrechnen, Maschineneinbau, 2 lagig, Schichtdicke 16
cm.
Menge: 52,000 m2
Zuordnung: 227

**4.1.27 Unterlage Tragschicht reinigen**
Unterlage reinigen. Anfallendes Kehrgut nach Wahl des
AN verwerten. Unterlage = Asphaltbefestigung.
Menge: 2180,000 m2
Zuordnung: 227

**4.1.28 Bitumenemulsion auf Tragschicht aufsprühen**
Bitumenemulsion zur Herstellung des Schichtenverbundes
aufsprühen. Auf Verkehrsflächen der Belastungsklassen
Bk1,0.
Unterlage = Asphaltbefestigung.
Bindemittel = C60BP4-S.
Bindemittelmenge = 250 g/m2.
Vor Einbau Asphaltdeckschicht.
Menge: 2180,000 m2
Zuordnung: 227

**4.1.29 Asphaltdeckschicht aus AC 11 DN herstellen**
Asphaltdeckschicht aus Asphaltbeton für Asphaltdeckschichten AC 11 D N herstellen. Anlieferung des
Asphaltmischguts inthermoisolierten Transportbehältern.
In Verkehrsflächen der Belastungsklasse Bk1,0.
Einbaudicke = 4 cm.
Bindemittel = 25/55-55 A.
Menge: 2090,000 m2
Zuordnung: 227

**4.1.30 Asphaltdeckschicht B156 MA 11 N ZTV, Asphalt**
Asphaltdeckschicht aus Gussasphalt MA 11 N herstellen.
Einbaubreiten nach Unterlagen des AG.
Auf Bauwerken mit Verkehrsflächen der Belastungsklassen
Bk1,8 bis Bk3,2.
Einbaudicke = 4 cm einschl. eingedrückter Abstreukörnung. Bindemittel = 30/45 mit viskositätsveränderndem
Zusatz bzw. einem entsprechend viskositätsveränderten
Bindemittel 30/45.

Einbau von Hand.
Menge: 52,000 m2
Zuordnung: 227

**4.1.31 Naht in Asphaltdeckschicht herstellen**
Naht in Asphaltdeckschicht herstellen, Längs- und
Quernaht. Näthe im Aufweitungsbereich und Quernaht am
Ausbauanfang und Ausbauende. Herstellung der Nahtflanke
durch Kantenandrückrolle. Heiß aufzubringendes
Polymermodifiziertes Bitumen auf die Nahtflanke
volldeckend auftragen oder anspritzen, Menge 50 g/m je
cm Schichtdicke.
Dicke der Schicht über 3,5 bis 4,5 cm.
Menge: 76,000 m
Zuordnung: 227

**4.1.32 Abstumpfungsmaßnahme durchführen**
Abstumpfungsmaßnahme zur Erhöhung der
Anfangsgriffigkeit durch gleichmäßiges Aufbringen und
Einwalzen von Abstreukörnung durchführen. Nicht
gebundene Abstreukörnung aufnehmen und der Verwertung
nach Wahl des AN zuführen.
Abstreukörnung = Lieferkörnung 1/3.
Abstreumenge = 1 kg/m2.
Menge: 4290,000 m2
Zuordnung: 227

**4.1.33 Anschluss als Fuge mit Fugenmasse herstellen**
Anschluss als Fuge mit Fugenmasse herstellen. Randfuge
vor Borden, Schächten, Übergängen, Abläufen u.ä. In der
Asphaltdeckschicht ausbilden. Fugenspalttiefe = 40 mm.
Fugenspaltbreite = 10 mm.
Mit heiß verarbeitbarer Fugenmasse Typ N 2,
einschließlich zugehörigem und zuvor aufgetragenem
Voranstrichmittel.
Menge: 705,000 m
Zuordnung: 227

**4.1.34 Schachtabdeckung höhenmäßig anpassen**
Schachtabdeckung höhenmäßig anpassen, in Fahrbahnen,
Höhenänderung bis 5 cm mit der Deckschicht.
Menge: 12,000 St
Zuordnung: 227

**4.1.35 Hydr.- / Schieberk. höhenmäßig anpassen**
Hydrant- / Schieberkappe höhenmäßig anpassen, in
Fahrbahnen, Fahrbahnnebenflächen und Nebenanlagen,
Höhenänderung bis 5 cm, einschließlich Anpassung der
Schiebergestänge
Menge: 42,000 St
Zuordnung: 227

**4.1.36 Vegetationstragschicht für Bankettbereiche herstellen**
Vegetationstragschicht für Bankettbereiche herstellen,
aus im Baustellenbereich gelagerten Boden,
profilgerecht einbauen und verdichten, Anschluss bündig
an benachbarten Flächen. Schichtdicke im verdichteten
Zustand bis 35 cm.
Menge: 439,000 m3
Zuordnung: 227

**4.1.37 Rasenansaat Sorte A**
Rasenansaat mit Regel-Saatgutmischung Gebrauchsrasen A
RSM 2/FLL, in zwei gekreuzten Arbeitsgängen liefern und
auftragen, Saatgutmenge 25 g/m2 für die Bereiche
Bankette, Mulden, Grünstreifen, Abrechnung in der
Horizontalprojektion.
Menge: 1260,000 m2
Zuordnung: 227

**4.1.38 Rasen mähen**
Rasen mähen, Wuchshöhe 5 bis 8 cm, Schnitthöhe 3 cm,
Anzahl der Schnitte 3,
Schnittfolge nach Wuchshöhe
Schnittgut wird Eigentum des AN und ist zu beseitigen,
Abrechnung in der Abwicklung.
Menge: 1260,000 m2
Zuordnung: 227

**4.1.39 Straßennamensschild mit Pfosten aufbauen**
Straßennamensschild nach Vorgabe AG komplett mit einer
Aufstellvorrichtung liefern und aufbauen

"An den Gärten"

Rohrpfosten mit Abdeckkappe für Verkehrsschild aufstellen einschl. anfallenden Aushubarbeiten. Stahlteile
feuerverzinkt. Umgebende Fläche entsprechend dem früheren Zustand herstellen.
Pfostenlänge = über 2000 mm bis 2500 mm.
Rohr = Stahl 76,1/2,0 mm.
Schilderfundament mit verzinktem Führungsrohr und V2A-
Verschraubung, Fundament Typ B (76,1mm), 51,5 kg )
Betongüte C 20/25
Aushub der Verwertung nach Wahl des AN zuführen.
Menge: 2,000 St
Zuordnung: 227

**4.1.40 Verkehrszeichen mit Pfosten aufbauen**
Verkehrszeichen nach StVO und gemäß verkehrsrechtlicher
Anordnung komplett mit einer Aufstellvorrichtung
liefern und aufbauen

VZ Nr. xxx, Größe 2, mit retroreflektierender Folie der
Klasse RA 2. Schild =  flach, 3 mm dick.

Rohrpfosten mit Abdeckkappe für Verkehrsschild aufstellen einschl. anfallenden Aushubarbeiten. Stahlteile
feuerverzinkt. Umgebende Fläche entsprechend dem früheren Zustand herstellen.
Pfostenlänge = über 2000 mm bis 2500 mm.
Rohr = Stahl 76,1/2,0 mm.
Schilderfundament mit verzinktem Führungsrohr und V2A-
Verschraubung, Fundament Typ B (76,1mm), 51,5 kg )
Betongüte C 20/25
Aushub der Verwertung nach Wahl des AN zuführen.
Menge: 3,000 St
Zuordnung: 227

**4.1.41 Quermarkierung herstellen**
Quermarkierung Typ II herstellen. Losen Schmutz von zu
markierender Fläche entfernen.
Abgerechnet wird der markierte Strich.
Markierung = Haltlinie.
Strich mit Vormarkierung als Erstmarkierung.
Markierungsstoffart = Lösemittelarme Farbe(High-Solid).
Verkehrsklasse = P 6.
Markierung auf Asphaltbeton.
Menge: 3,000 m
Zuordnung: 227

#### Titel 4.2 227.2 Verkehrsanlagen Zufahrten und Zuwegungen

**4.2.1 Betonsteinpflasterdecke aufnehmen und übergeben**
Pflasterdecke mit Pflastersteinen aus Beton aufnehmen.
Pflasterstein ca. 8 cm dick. Mit Fugenfüllung aus
ungebundenem Fugenmaterial. Bettung aus ungebundenem
Bettungsmaterial. Steine innerhalb der Baustelle
fördern und an Eigentümer übergeben. Übriges
Aufbruchgut nach Wahl des AN verwerten.
Menge: 100,000 m2
Zuordnung: 200

**4.2.2 Natursteinpflasterdecke aufnehmen und übergeben**
Pflasterdecke mit Pflastersteinen aus Natursteinen
aufnehmen. Pflasterstein aus Granit  ca. 10 -15 cm
dick. Mit Fugenfüllung aus hydraulisch gebundenem
Fugenmörtel. Bettung aus Bettungsmörtel. Steine innerhalb der
Baustelle fördern und an Eigentümer übergeben. Übriges
Aufbruchgut nach Wahl des AN verwerten.
Menge: 50,000 m2
Zuordnung: 200

**4.2.3 Rasengittersteine aufnehmen und übergeben**
Rasengittersteine / Rasenfugensteine einschließlich
Kammerverfüllung aufnehmen.
Art = Rasengittersteine bis 12 cm dick.
Steine innerhalb der Baustelle fördern und an
Eigentümer übergeben. Übriges Aufbruchgut nach Wahl des
AN verwerten.
Menge: 10,000 m2
Zuordnung: 200

**4.2.4 Platten aus Beton aufbrechen und entsorgen**
Platten aus Beton aufbrechen, aufnehmen und entsorgen.
Platte 8 bis 10 cm dick. Übriges Aufbruchgut nach Wahl
des AN verwerten.
Menge: 10,000 m2
Zuordnung: 200

**4.2.5 Rinne aus Betonformsteinen aufnehmen und übergeben**
Rinne aus Betonformsteinen aufnehmen. Aufbruch der
Tragschicht wird gesondert vergütet. Art = Muldenstein,
Höhe 12 bis 16 cm. Breite über 20 bis 30 cm.
Mit Fugenfüllung aus hydraulisch gebundenem Fu-
genmörtel.
Fundament aus Beton/Mörtel, bis 10 cm dick, aufnehmen,
Steine innerhalb der Baustelle fördern und an
Eigentümer übergeben. Übriges Aufbruchgut nach Wahl des
AN verwerten.
Menge: 30,000 m
Zuordnung: 200

**4.2.6 mineralische Tragschicht aufnehmen/entsorgen Z1.1**
mineralische Tragschicht jeglicher Art, Dicke bis 35
cm, unterhalb der Straßen- und Wegebefestigung
aufnehmen und laden, Zuordnungswert nach LAGA bis Z 1.
1,
hier unter Flächen aus bituminös hergestellten Flächen
ungebundene Tragschicht aus, Schotter, Splitt und Sand
Auf Grund der Beimischungen ist eine direkte
Wiederverwendung als Frostschutz- oder Tragschicht
nicht möglich.

Behinderungen durch vorhandene Einbauten sind
einzurech-nen.

Das ausgebaute Material ist zur Recyclinganlage eines
zuge-lassenen Verwerters abzufahren und einer
zugelassenen Wie-derverwertung zuzuführen. Für die
Abrechnung ist der Baulei-tung die Annahmebestätigung
des Verwerters und die Bestäti-gung der zugelassenen
Wiederverwertung unaufgefordert zu übergeben.

Die Abrechnung erfolgt nach Abtragsprofilen am
Ausbauort.
Menge: 57,000 m3
Zuordnung: 212

**4.2.7 Boden lösen und verwerten**
Boden aus Abtragsbereichen profilgerecht lösen, laden
und nach Wahl des AN verwerten. Beschreibung der
Homogenbereiche nach Unterlagen des AG. Die
Herstellung von Mulden und Gräben wird gesondert vergütet. Homogenbereich: A und B. Das Herstellen des
Planums wird gesondert vergütet. Abrechnung nach
Abtragsprofilen.
Menge: 40,000 m3
Zuordnung: 227

**4.2.8 Boden austauschen**
Bodenaustausch im Straßenbereich an Stellen
mit Boden welcher dem gefordertern Verdichtungsgrad von
45 MN/m2 nicht genügt. fehlender Boden ist durch den AN
zu ersetzen,  Einbauhöhe bis 0,50 m.
Menge: 10,000 m3
Zuordnung: 227

**4.2.9 Planum herstellen und verdichten**
Planum für die Verkehrsflächen zur Regulierung der
Oberfläche gem. ZTVE-StB (neueste Fassung) mit einer
Genauigkeit von +/-2 cm herstellen und ver-dichten

hier nur für Planum unterhalb zu befestigender Flächen
ge-mäß Planungsunterlagen

Die Abrechnungsbreite ist sinngemäß wie in der Pos.
"Boden für Verkehrsflächen lösen" beschrieben
anzusetzen.

Bei der Kalkulation sind Erschwernisse aufgrund
erforderli-cher unterschiedlicher angrenzender
Aushubtiefen und ggf. vorhandener Einbauten (Schächte,
Schieber u.ä.) zu berück-sichtigen. Die zusätzlichen
Aufwendungen aus den Behinde-rungen werden nicht
gesondert vergütet.

Verformungsmodul EV2 >/= 45 MN/m²

Das hergestellte Planum ist dem Auftraggeber zur
Abnahme anzubieten. Folgearbeiten dürfen erst
ausgeführt werden, wenn das Planum freigegeben worden
ist.

Durch den Auftragnehmer ist im Rahmen der Eigenüberwachung der Nachweis der Tragfähigkeit (Straße jeweils
alle 100 m) zu erbringen. Die Prüfstellen sind
gemeinsam mit dem Auftraggeber festzulegen. Die
Nachweise sind durch ein zugelassenes Erdbaulabor zu
führen. Die Kosten für die Durchführung der
Tragfähigkeitsprüfungen sind einzurechnen und werden
nicht gesondert vergütet. Die Ergebnisse sind der
Bauleitung unaufgefordert im Original vor Weiterführung
der Arbeiten zu übergeben. Nicht bestandene Prüfungen
sind nach Beseitigung nicht vertragsgerechter
Leistungen zu wie-derholen.

Behinderungen aus vorhandenen Einbauten jeglicher Art
oder Wurzeln sind einzurechnen.
Menge: 256,000 m2
Zuordnung: 227

**4.2.10 Geotextil als Trennschicht einbauen**
Vliesstoff der GRK 2, als Trennschicht liefern und
einbauen,
in Fahrbahnen, Überlappung mindestens 50 cm,
abgerechnet wird die abgedeckte Fläche.
Menge: 256,000 m2
Zuordnung: 227

**4.2.11 Frostschutzschicht herstellen**
Frostschutzschicht herstellen. In Zufahrten und
Zuwegungen der Belastungsklassen Bk0,3.
Baustoffgemisch 0/45.
Verformungsmodul EV2 auf der Oberfläche mindestens 80
MPa. Einbaudicke nach Unterlagen des AG.
Baustoffgemisch aus natürlichen Gesteinskörnungen.
Abgerechnet wird nach Auftragsprofilen.
Menge: 34,000 m3
Zuordnung: 227

**4.2.12 Schottertragschicht herstellen**
Schottertragschicht herstellen.
In Verkehrsflächen der Belastungsklassen Bk1,0 bis
Bk100. Baustoffgemisch 0/45.Verformungsmodul EV2 auf
der Oberfläche mindestens 150 MPa. Einbaudicke nach
Unterlagen des AG.
Baustoffgemisch aus natürlichen Gesteinskörnungen.
Menge: 39,000 m3
Zuordnung: 227

**4.2.13 Bordstein aus Beton T 10x30 liefern und verlegen**
Bordstein aus Beton einschließlich erforderlicher
Kurvensteine, nach DIN 483 - T 10 x 30, liefern und
verlegen mit Bettung und Rückenstütze, Bettung DIN
18318 aus Beton C 12/15, Borde engfugig verlegen.
Dehnungsfuge in Bord, Rückenstütze und Unterbeton alle
10-15m. Einschließlich erforderl. Schnitte.
Menge: 108,000 m
Zuordnung: 227

**4.2.14 Bordstein B156 aus Beton T 8x20 liefern und verlegen**
Bordstein aus Beton einschließlich erforderlicher
Kurvensteine, nach DIN 483 - T 8 x 20, liefern und
verlegen mit Bettung und Rückenstütze, Bettung DIN
18318 aus Beton C 12/15, Borde engfugig verlegen.
Dehnungsfuge in Bord, Rückenstütze und Unterbeton alle
10-15m. Einschließlich erforderl. Schnitte.
Menge: 10,000 m
Zuordnung: 227

**4.2.15 Bordstein aus Beton RB 15x22 liefern und verlegen**
Bordstein aus Beton einschließlich erforderlicher
Kurvensteine, nach DIN 483 - RB 15 x 22, liefern und
verlegen mit Bettung und Rückenstütze, Bettung DIN
18318 aus Beton C 12/15, Borde engfugig verlegen.
Dehnungsfuge in Bord, Rückenstütze und Unterbeton alle
10-15m. Einschließlich erforderl. Schnitte.
Menge: 125,000 m
Zuordnung: 227

**4.2.16 Pflasterdecke, anthrazit 200/100/80 herstellen**
Pflasterdecke aus Betonrechtecksteinen DIN EN 18501,
gefast, 200/100/80 mm, Ausführung im Ellenbogenverband,
liefern, passgenau schneiden und einbauen.
Pflastersteine durchgefärbt im Farbton anthrazit.
Bettung aus Edelsplitt 0/5 mm, Dicke im verdichteten
Zustand 3 cm,
Pflasterfugen einschlämmen mit Natursand 0/2 mm.
Einschl. der erforderlichen Rand- und Abschlusssteine.
Anpassung an Borde, Grundstücksgrenzen und
Grundstückszufahrten ist mit einzurechen.
Pflasterschnittkanten an Betonsteinen mittels
Trennschnitt herstellen. Das Brechen der Steine ist
nicht erlaubt.
Menge: 246,000 m2
Zuordnung: 227

**4.2.17 Pflasterdecke B156 wiederherstellen**
Pflasterdecke aus Beton DIN EN 18501, gefast, 100/100/
80 mm, vom Lagerplatz holen und einbauen.
Pflastersteine durchgefärbt im Farbton grau/rot.
Bettung aus Edelsplitt 0/5 mm, Dicke im verdichteten
Zustand 3 cm,
Pflasterfugen einschlämmen mit Natursand 0/2 mm.
Einschl. der erforderlichen Rand- und Abschlusssteine.
Anpassung an Borde, Grundstücksgrenzen und
Grundstückszufahrten ist mit einzurechen.
Menge: 20,000 m2
Zuordnung: 227

#### Titel 4.3 227.3 Verkehrsanlagen Stellflächen (Container)

**4.3.1 Rasengittersteine aufnehmen und übergeben**
Rasengittersteine / Rasenfugensteine einschließlich
Kammerverfüllung aufnehmen.
Art = Rasengittersteine bis 12 cm dick.
Steine innerhalb der Baustelle fördern und an
Eigentümer übergeben. Übriges Aufbruchgut nach Wahl des
AN verwerten.

Zufahrten
Menge: 30,000 m2
Zuordnung: 200

**4.3.2 Boden lösen und verwerten**
Boden aus Abtragsbereichen profilgerecht lösen, laden
und nach Wahl des AN verwerten. Beschreibung der
Homogenbereiche nach Unterlagen des AG. Die
Herstellung von Mulden und Gräben wird gesondert vergütet. Homogenbereich: A und B. Das Herstellen des
Planums wird gesondert vergütet. Abrechnung nach
Abtragsprofilen.
Menge: 12,000 m3
Zuordnung: 227

**4.3.3 Boden austauschen**
Bodenaustausch im Straßenbereich an Stellen
mit Boden welcher dem gefordertern Verdichtungsgrad von
45 MN/m2 nicht genügt. fehlender Boden ist durch den AN
zu ersetzen,  Einbauhöhe bis 0,50 m.
Menge: 3,000 m3
Zuordnung: 227

**4.3.4 Planum herstellen und verdichten**
Planum für die Verkehrsflächen zur Regulierung der
Oberfläche gem. ZTVE-StB (neueste Fassung) mit einer
Genauigkeit von +/-2 cm herstellen und ver-dichten

hier nur für Planum unterhalb zu befestigender Flächen
ge-mäß Planungsunterlagen

Die Abrechnungsbreite ist sinngemäß wie in der Pos.
"Boden für Verkehrsflächen lösen" beschrieben
anzusetzen.

Bei der Kalkulation sind Erschwernisse aufgrund
erforderli-cher unterschiedlicher angrenzender
Aushubtiefen und ggf. vorhandener Einbauten (Schächte,
Schieber u.ä.) zu berück-sichtigen. Die zusätzlichen
Aufwendungen aus den Behinde-rungen werden nicht
gesondert vergütet.

Verformungsmodul EV2 >/= 45 MN/m²

Das hergestellte Planum ist dem Auftraggeber zur
Abnahme anzubieten. Folgearbeiten dürfen erst
ausgeführt werden, wenn das Planum freigegeben worden
ist.

Durch den Auftragnehmer ist im Rahmen der Eigenüberwachung der Nachweis der Tragfähigkeit (Straße jeweils
alle 100 m) zu erbringen. Die Prüfstellen sind
gemeinsam mit dem Auftraggeber festzulegen. Die
Nachweise sind durch ein zugelassenes Erdbaulabor zu
führen. Die Kosten für die Durchführung der
Tragfähigkeitsprüfungen sind einzurechnen und werden
nicht gesondert vergütet. Die Ergebnisse sind der
Bauleitung unaufgefordert im Original vor Weiterführung
der Arbeiten zu übergeben. Nicht bestandene Prüfungen
sind nach Beseitigung nicht vertragsgerechter
Leistungen zu wie-derholen.

Behinderungen aus vorhandenen Einbauten jeglicher Art
oder Wurzeln sind einzurechnen.
Menge: 30,000 m2
Zuordnung: 227

**4.3.5 Geotextil als Trennschicht einbauen**
Vliesstoff der GRK 2, als Trennschicht liefern und
einbauen,
in Fahrbahnen, Überlappung mindestens 50 cm,
abgerechnet wird die abgedeckte Fläche.
Menge: 30,000 m2
Zuordnung: 227

**4.3.6 Frostschutzschicht herstellen**
Frostschutzschicht herstellen. In Zufahrten und
Zuwegungen der Belastungsklassen Bk0,3.
Baustoffgemisch 0/45.
Verformungsmodul EV2 auf der Oberfläche mindestens 80
MPa. Einbaudicke nach Unterlagen des AG.
Baustoffgemisch aus natürlichen Gesteinskörnungen.
Abgerechnet wird nach Auftragsprofilen.
Menge: 5,000 m3
Zuordnung: 227

**4.3.7 Schottertragschicht herstellen**
Schottertragschicht herstellen.
In Verkehrsflächen der Belastungsklassen Bk1,0 bis
Bk100. Baustoffgemisch 0/45.Verformungsmodul EV2 auf
der Oberfläche mindestens 150 MPa. Einbaudicke nach
Unterlagen des AG.
Baustoffgemisch aus natürlichen Gesteinskörnungen.
Menge: 5,000 m3
Zuordnung: 227

**4.3.8 Bordstein aus Beton T 10x30 liefern und verlegen**
Bordstein aus Beton einschließlich erforderlicher
Kurvensteine, nach DIN 483 - T 10 x 30, liefern und
verlegen mit Bettung und Rückenstütze, Bettung DIN
18318 aus Beton C 12/15, Borde engfugig verlegen.
Dehnungsfuge in Bord, Rückenstütze und Unterbeton alle
10-15m. Einschließlich erforderl. Schnitte.
Menge: 26,000 m
Zuordnung: 227

**4.3.9 Fläche aus Rasengittersteinen herstellen**
Fläche aus Rasensteinen einschl. Verfüllung herstellen.
Unterlage standfest verdichten. Erdarbeiten werden gesondert vergütet. Befestigung aus Rasengittersteinen.
Ausführung auf horizontalen bis schwach geneigten
Flächen. Rasenstein aus Beton, Dicke mindestens 12 cm
mit versenkten Stegen. Bettung aus Baustoffgemisch 0/4,
Anteil an Körnung unter 2 mm max. 30 Massenprozent, E
CS35, C 90/3. Gemisch aus grober Lieferkörnung 2/8,
Kategorie C 90/3 und Oberboden zu gleichen Anteilen
liefern und Rasensteine damit verfüllen. Einbau bis 2
cm unter OK-
Rasenstein. Fläche mit 15 g/m2 Rasensaatgut einsäen.
Einsaat mit RSM 7.1.1.
Menge: 30,000 m2
Zuordnung: 227

#### Titel 4.4 227.4 Verkehrsanlagen Dokumentation

**4.4.1 Plattendruckversuch durchführen**
Plattendruckversuch nach DIN 18 134 für Kontrollprüfung
nach Angabe des AG durchführen einschließlich
Bereitstellung sämtlicher Geräte sowie Auswertung und
Darstellung der Messergebnisse.
Menge: 10,000 St
Zuordnung: 227

**4.4.2 Prüfung ZTVT-StB, Frostschutz**
Kontrollprüfung ZTVT-StB auf besondere Anordnung des AG
für ein Verdichtungsgrad von 100% Proctordichte der
Frostschutzschicht.
Menge: 3,000 St
Zuordnung: 227

**4.4.3 Prüfung ZTVT-StB, Schottertragschicht**
Kontrollprüfung ZTVT-StB auf besondere Anordnung des AG
für ein Verdichtungsgrad von 100% Proctordichte der
Schottertragschicht.
Menge: 3,000 St
Zuordnung: 227

**4.4.4 Verkehrsanlagenbestandsplan erstellen und übergeben**
Bestandsunterlagen nach den Anforderungen des AG
erstellen.

Verkehrsanlagen:
Der Plan soll den ausbebauten Zustand der Straße im
Lageplan darstellen und folgendes enthalten.
- Straßenachsen mit Hauptelementen
- Längsneigung der Straße
- Stationierung
- wesentliche Breiten der Fahrbahn und Wege
- Gehwege, Parkflächen und Grundstückszufahrten
- wesentliche Radien der Bordsteinführung in den
  Einmündungsbereichen
- Stützmauern mit Höhenangaben über Gelände
- Lage der Straßenabläufe und der Ableitungen
- angrenzende Gebäudeparzellen
- Gebäude mit Hausnummern
- Geländeanschluß bis 5m li + re der Straße
- Straßenkreuzungen
- Schächte
Menge: 1,000 Psch
Zuordnung: 227

**4.4.5 Untersuchung von Asphalttragschicht**
Untersuchung von Asphaltmischgut nach ZTV Asphalt -
StB, Tabelle 26 bzw. ZTV BEA - StB, Tabelle 23.
Probe = Asphaltmischgutprobe.
Asphalttragschicht.
Obere Siebgröße = 22.
Bindemittel = Straßenbaubitumen.
Menge: 1,000 St
Zuordnung: 227

**4.4.6 Untersuchung von Asphaltdeckschicht**
Untersuchung von Asphaltmischgut nach ZTV Asphalt -
StB, Tabelle 26 bzw. ZTV BEA - StB, Tabelle 23.
Probe = Asphaltmischgutprobe.
Asphaltdeckschicht aus AC D oder SMA.
Obere Siebgröße = 11.
Bindemittel = Straßenbaubitumen.
Menge: 1,000 St
Zuordnung: 227

**4.4.7 Dokumentationen erstellen und übergeben**
Erstellen und Übergeben einer Dokumentation analog und
digital bestehend aus einer Mappe mit DVD oder Stick

Technische Ausrüstung Inhalt:
- Fachunternehmererklärung
- Abnahmeprotokoll
- Baugrundtechnische Nachweise
- Technische Nachweise/ Zertifizierungen/ Statik
- Bautagebuch
- Lieferscheine
- Bestandspläne (Papier und digital)
- Fotodokumentation Bauverlauf
für Verkehrsanlagen.
Menge: 1,000 St
Zuordnung: 227

USt %: 19,00
